# Bâti support encastré pour urinoir

- Propriété du fichier: CYPE Ingenieros S.A.
- Format: FIEBDC-3/2016
- Logiciel: Générateur de prix de la construction. CYPE Ingenieros, S.A.
- Date: 13/09/2024
- Zone géographique: Côte d'Ivoire
- Devise: XOF
- Coûts indirects: 3 %
- Frais généraux: 13 %
- Bénéfice: 6 %
- TVA: 18 %

## T Équipements techniques

### TB Équipements sanitaires

#### TBW WC et urinoirs

**TBW220** U Bâti support encastré pour urinoir.
Bâti support tubulaire prémonté, réglable en hauteur jusqu'à 200 mm, fini avec impression antioxydante, de 120 à 170 mm de profondeur, pour urinoir, avec système de montage rapide et facile, avec fixations, support réglable en hauteur pour urinoir, accessoires pour la connexion de la robinetterie, tube flexible de 1/2" de diamètre et tuyau d'écoulement de 50 mm de diamètre. Installation encastrée dans un mur en maçonnerie.
Inclut: Implantation. Mise en place et fixation. Connexion au réseau d'évacuation. Connexion au réseau d'eau froide. Contrôle de son bon fonctionnement.
Critère pour le métré: Nombre d'unités prévues, selon documentation graphique du Projet.
Critère pour le mémoire: On mesurera le nombre d'unités réellement mises en place selon les spécifications du Projet.

| Code | U | Désignation | Quantité | Prix | Montant |
|---|---|---|---|---|---|
| mt30oli104a | U | Bâti support tubulaire prémonté, réglable en hauteur jusqu'à 200 mm, fini avec impression antioxydante, de 120 à 170 mm de profondeur, pour urinoir, avec système de montage rapide et facile, avec fixations, support réglable en hauteur pour urinoir, accessoires pour la connexion de la robinetterie, tube flexible de 1/2" de diamètre et tuyau d'écoulement de 50 mm de diamètre, à encastrer dans un mur en maçonnerie ou dans une cloison de plaques de plâtre. (matériau) | 1 | 217950.8 | 217950.800 |
| mo008 | h | Compagnon professionnel III/CP2 plombier. (main-d'œuvre) | 0.836 | 1939.14 | 1621.121 |
| % | % | Frais de chantier des unités d'ouvrage | 2 % | 219571.921 | 4391.438 |
|  |  | Coûts directs |  |  | 223963.359 |

## Ressources

**mt30oli104a** U Bâti support tubulaire prémonté
Données techniques: Coût énergétique 187.581 MJ; Émission de CO2 11.794 kg
Déchets:
- emballage: re150101 Emballages en papier et en carton. (composant de déchet); quantité 0.072 kg; Code CED 15 01 01; Masse de l'élément 1 kg; Volume 0.001333 m3
