# Système d'alimentation des granulés, pour chaudière à biomasse

- Propriété du fichier: CYPE Ingenieros S.A.
- Format: FIEBDC-3/2016
- Logiciel: Générateur de prix de la construction. CYPE Ingenieros, S.A.
- Date: 13/09/2024
- Zone géographique: Côte d'Ivoire
- Devise: XOF
- Coûts indirects: 3 %
- Frais généraux: 13 %
- Bénéfice: 6 %
- TVA: 18 %

## T Équipements techniques

### TC ECS et chauffage

#### TCB Biomasse

**TCB050** U Système d'alimentation des granulés, pour chaudière à biomasse.
Système d'alimentation en granulés, pour chaudière à biomasse composé de kit basique d'extracteur flexible pour granulés, constitué de tube extracteur de 1 m de longueur et moteur d'actionnement de 0,55 kW, pour alimentation monophasée à 230 V, 3 m de tube d'augmentation d'extracteur flexible pour granulés, 1 m de tuyau de raccordement d'extracteur flexible pour granulés. Totalement monté, connecté et testé.
Inclut: Implantation. Connexion des éléments du réseau.
Critère pour le métré: Nombre d'unités prévues, selon documentation graphique du Projet.
Critère pour le mémoire: On mesurera le nombre d'unités réellement exécutées selon les spécifications du Projet.

| Code | U | Désignation | Quantité | Prix | Montant |
|---|---|---|---|---|---|
| mt38cbh052a | U | Kit basique d'extracteur flexible pour granulés, constitué de tube extracteur de 1 m de longueur et moteur d'actionnement de 0,55 kW, pour alimentation monophasée à 230 V, pour système d'alimentation de chaudière à biomasse. (matériau) | 1 | 850045.37 | 850045.370 |
| mt38cbh076a | m | Tube d'augmentation d'extracteur flexible pour granulés, pour système d'alimentation de chaudière à biomasse. (matériau) | 3 | 155827.91 | 467483.730 |
| mt38cbh077a | m | Tuyau de raccordement d'extracteur flexible pour granulés, pour système d'alimentation de chaudière à biomasse. (matériau) | 1 | 30505.99 | 30505.990 |
| mt38cbh078a | m | Transporteur hélicoïdal sans fin flexible, pour système d'alimentation de chaudière à biomasse. (matériau) | 5 | 36277.4 | 181387.000 |
| mo004 | h | Compagnon professionnel III/CP2 chauffagiste. (main-d'œuvre) | 1.263 | 1939.14 | 2449.134 |
| mo103 | h | Ouvrier professionnel II/OP chauffagiste. (main-d'œuvre) | 1.263 | 1207.61 | 1525.211 |
| % | % | Frais de chantier des unités d'ouvrage | 2 % | 1533396.435 | 30667.929 |
|  |  | Coûts directs |  |  | 1564064.364 |
