# Contrôle centralisé des chaudières, pour chauffage et E.C.S

- Propriété du fichier: CYPE Ingenieros S.A.
- Format: FIEBDC-3/2016
- Logiciel: Générateur de prix de la construction. CYPE Ingenieros, S.A.
- Date: 28/06/2024
- Zone géographique: Côte d'Ivoire
- Devise: XOF
- Coûts indirects: 3 %
- Frais généraux: 13 %
- Bénéfice: 6 %
- TVA: 18 %

## T Équipements techniques

### TC ECS et chauffage

#### TCF Dispositifs de contrôle centralisé

**TCF010** U Contrôle centralisé des chaudières, pour chauffage et E.C.S.
Contrôle centralisé de l'installation de chauffage et E.C.S., pour chaudière, circuit de radiateurs et la production d'E.C.S., composé de centrale de régulation électronique pour chauffage et E.C.S. Totalement monté, connecté et testé.
Inclut: Implantation. Mise en place et fixation des éléments. Connexion au réseau électrique.
Critère pour le métré: Nombre d'unités prévues, selon documentation graphique du Projet.
Critère pour le mémoire: On mesurera le nombre d'unités réellement exécutées selon les spécifications du Projet.

| Code | U | Désignation | Quantité | Prix | Montant |
|---|---|---|---|---|---|
| mt38ccc020a | U | Centrale électronique de régulation, pour le contrôle de la température des circuits de chauffage et E.C.S., en fonction des conditions extérieures, agissant sur les vannes mélangeuses, les brûleurs et les pompes de circulation, et contrôle d'au maximum deux chaudières, composée de centrale électronique, sonde extérieure, deux sondes d'immersion dans les circuits d'aller et sonde pour le ballon d'E.C.S. (matériau) | 1 | 399981.56 | 399981.560 |
| mt38ccc021a | U | Module d'ambiance, pour le contrôle de la température de chaque circuit de radiateurs. (matériau) | 1 | 136145.94 | 136145.940 |
| mt35aia090aa | m | Tube rigide en PVC, branchable, courbable à chaud, de couleur noire, de 16 mm de diamètre nominal, pour climatisation fixe en surface. Résistance à la compression 1250 N, résistance à l'impact 2 joules, température de travail -5°C jusqu'à 60°C, avec degré de protection IP547 selon NF EN 60529, propriétés électriques: isolant, non propagateur de la flamme. Selon NF EN 61386-1 et NF EN 61386-22. Comprend les colliers, les éléments de fixation et les accessoires (courbes, manchons, tés, coudes et courbes flexibles). (matériau) | 60 | 1041.73 | 62503.800 |
| mt35cun040ra | m | Câble unipolaire H07V-K, sa tension assignée étant de 450/750 V, réaction au feu classe Eca selon FR EN 50575, avec conducteur multifilaire de cuivre de 1,5 mm² de section, avec isolation de PVC. (matériau) | 120 | 160.67 | 19280.400 |
| mo005 | h | Compagnon professionnel III/CP2 installateur de climatisation. (main-d'œuvre) | 12.952 | 1939.14 | 25115.741 |
| mo104 | h | Ouvrier professionnel II/OP installateur de climatisation. (main-d'œuvre) | 12.952 | 1207.61 | 15640.965 |
| % | % | Frais de chantier des unités d'ouvrage | 2 % | 658668.406 | 13173.368 |
|  |  | Coûts directs |  |  | 671841.774 |

Déchets:
- pose: mt35aia090aa; facteur de déchet 0.0275
- pose: mt35cun040ra; facteur de déchet 0.0165

## Ressources

**mt38ccc020a** U Centrale électronique de régulation
Données techniques: Coût énergétique 0.046 MJ; Émission de CO2 0.073 kg
Déchets:
- emballage: re150101 Emballages en papier et en carton. (composant de déchet); quantité 0.086 kg; Code CED 15 01 01; Masse de l'élément 1 kg; Volume 0.001333 m3

**mt38ccc021a** U Module d'ambiance, pour le contrôle de la température de chaque circuit de radiateurs
Données techniques: Coût énergétique 0.043 MJ; Émission de CO2 0.067 kg
Déchets:
- emballage: re150101 Emballages en papier et en carton; quantité 0.079 kg

**mt35aia090aa** m Tube rigide en PVC
Données techniques: Coût énergétique 11.626 MJ; Émission de CO2 0.577 kg; Code CED 17 02 03; Masse de l'élément 0.12 kg; Volume 0.0002 m3

**mt35cun040ra** m Câble unipolaire H07V-K
Données techniques: Coût énergétique 0.772 MJ; Émission de CO2 0.069 kg; Code CED 17 04 11; Masse de l'élément 0.02 kg; Volume 0.000013 m3
Déchets:
- emballage: re150101 Emballages en papier et en carton; quantité 0.065 kg
