# Cuisinière à bois

- Propriété du fichier: CYPE Ingenieros S.A.
- Format: FIEBDC-3/2016
- Logiciel: Générateur de prix de la construction. CYPE Ingenieros, S.A.
- Date: 13/09/2024
- Zone géographique: Côte d'Ivoire
- Devise: XOF
- Coûts indirects: 3 %
- Frais généraux: 13 %
- Bénéfice: 6 %
- TVA: 18 %

## T Équipements techniques

### TC ECS et chauffage

#### TCN Bois et charbon

**TCN060** U Cuisinière à bois.
Cuisine à bois, puissance thermique nominale 5,5 kW, rendement 74,5%, volume chauffable, calculé avec une exigence de 40 W/m³, 135 m³, revêtement d'acier couleur anthracite, ventilation par convection naturelle, composée de briques réfractaires de grande épaisseur, verre vitrocéramique résistant à 800°C, récupérateur de cendres, air primaire réglable manuellement et plaque en fonte pour cuisiner avec des anneaux extractibles. Comprend les accessoires de connexion au conduit d'évacuation des produits de la combustion, sans inclure ce conduit. Totalement montée et connectée.
Inclut: Implantation de la cuisine. Présentation des éléments. Montage de la cuisine et de ses accessoires. Connexion au conduit d'évacuation.
Critère pour le métré: Nombre d'unités prévues, selon documentation graphique du Projet.
Critère pour le mémoire: On mesurera le nombre d'unités réellement exécutées selon les spécifications du Projet.

| Code | U | Désignation | Quantité | Prix | Montant |
|---|---|---|---|---|---|
| mt38arc054a | U | Cuisine à bois, puissance thermique nominale 5,5 kW, rendement 74,5%, volume chauffable, calculé avec une exigence de 40 W/m³, 135 m³, revêtement d'acier couleur anthracite, ventilation par convection naturelle, composée de briques réfractaires de grande épaisseur, verre vitrocéramique résistant à 800°C, récupérateur de cendres, air primaire réglable manuellement et plaque en fonte pour cuisiner avec des anneaux extractibles. (matériau) | 1 | 618364.72 | 618364.720 |
| mt38arc600c | U | Mise en marche et formation au maniement de cuisine à bois. (matériau) | 1 | 50737.62 | 50737.620 |
| mo004 | h | Compagnon professionnel III/CP2 chauffagiste. (main-d'œuvre) | 1.132 | 1939.14 | 2195.106 |
| mo103 | h | Ouvrier professionnel II/OP chauffagiste. (main-d'œuvre) | 1.132 | 1207.61 | 1367.015 |
| % | % | Frais de chantier des unités d'ouvrage | 2 % | 672664.461 | 13453.289 |
|  |  | Coûts directs |  |  | 686117.750 |
