# Applique solaire pour extérieur

- Propriété du fichier: CYPE Ingenieros S.A.
- Format: FIEBDC-3/2016
- Logiciel: Générateur de prix de la construction. CYPE Ingenieros, S.A.
- Date: 28/06/2024
- Zone géographique: Côte d'Ivoire
- Devise: XOF
- Coûts indirects: 3 %
- Frais généraux: 13 %
- Bénéfice: 6 %
- TVA: 18 %

## T Équipements techniques

### TE Éclairage

#### TEE Équipements extérieurs

**TEE030** U Applique solaire pour extérieur.
Applique solaire pour extérieur, en ABS de couleur noire et diffuseur de polycarbonate opalin, degré de protection IP65, de 230x115x107,5 mm, avec lampe LED non remplaçable, température de couleur 4000 K, flux lumineux réglable de 200 à 2000 lumens, avec module solaire photovoltaïque, batterie au lithium-ion pour une autonomie de 8 h, détecteur crépusculaire, détecteur de mouvement et sélecteur du mode de fonctionnement. Installation en surface. Comprend éléments de fixation Inclut: Implantation. Montage et vérification de son bon fonctionnement.
Critère pour le métré: Nombre d'unités prévues, selon documentation graphique du Projet.
Critère pour le mémoire: On mesurera le nombre d'unités réellement exécutées selon les spécifications du Projet.

| Code | U | Désignation | Quantité | Prix | Montant |
|---|---|---|---|---|---|
| mt34est115b | U | Applique solaire pour extérieur, en ABS de couleur noire et diffuseur de polycarbonate opalin, degré de protection IP65, de 230x115x107,5 mm, avec lampe LED non remplaçable, température de couleur 4000 K, flux lumineux réglable de 200 à 2000 lumens, avec module solaire photovoltaïque, batterie au lithium-ion pour une autonomie de 8 h, détecteur crépusculaire, détecteur de mouvement et sélecteur du mode de fonctionnement, avec éléments de fixation. (matériau) | 1 | 65958.9 | 65958.900 |
| mo003 | h | Compagnon professionnel III/CP2 électricien. (main-d'œuvre) | 0.34 | 1939.14 | 659.308 |
| mo102 | h | Ouvrier professionnel II/OP électricien. (main-d'œuvre) | 0.34 | 1207.61 | 410.587 |
| % | % | Frais de chantier des unités d'ouvrage | 2 % | 67028.795 | 1340.576 |
|  |  | Coûts directs |  |  | 68369.371 |

## Ressources

**mt34est115b** U Applique solaire pour extérieur
Données techniques: Coût énergétique 313.040 MJ; Émission de CO2 21.632 kg
Déchets:
- emballage: re150101 Emballages en papier et en carton. (composant de déchet); quantité 0.686 kg; Code CED 15 01 01; Masse de l'élément 1 kg; Volume 0.001333 m3
- emballage: re170201 Bois. (composant de déchet); quantité 0.168 kg; Code CED 17 02 01; Masse de l'élément 1 kg; Volume 0.000909 m3
- emballage: re170203 Plastique. (composant de déchet); quantité 0.014 kg; Code CED 17 02 03; Masse de l'élément 1 kg; Volume 0.001667 m3
