# Ensemble de régulation

- Propriété du fichier: CYPE Ingenieros S.A.
- Format: FIEBDC-3/2016
- Logiciel: Générateur de prix de la construction. CYPE Ingenieros, S.A.
- Date: 13/09/2024
- Zone géographique: Côte d'Ivoire
- Devise: XOF
- Coûts indirects: 3 %
- Frais généraux: 13 %
- Bénéfice: 6 %
- TVA: 18 %

## T Équipements techniques

### TG Installations de gaz

#### TGA Arrivées

**TGA030** U Ensemble de régulation.
Ensemble de régulation avec armoire, de débit nominal 4 kg/h, composé de: prise de pression à l'entrée de 0,4 à 5 bar, vanne porte-manomètre, manomètre, robinet avant compteur pour cuivre de 20/22 mm de diamètre, filtre, régulateur pour une pression de sortie de 150 mbar avec vanne de sécurité pression incorporée situé à l'entrée du compteur G-4 (non compris dans ce prix) et armoire de polyester en fibre de verre autoextinguible de 485x350x195 mm, pour installation réceptrice avec compteur type G-4. Comprend éléments de fixation et gaine de PVC. Totalement monté, connecté et testé.
Inclut: Mise en place et fixation de l'armoire. Mise en place des tubes et des pièces spéciales. Mise en place et fixation des éléments de régulation et de sécurité. Connexion.
Critère pour le métré: Nombre d'unités prévues, selon documentation graphique du Projet.
Critère pour le mémoire: On mesurera le nombre d'unités réellement exécutées selon les spécifications du Projet.

| Code | U | Désignation | Quantité | Prix | Montant |
|---|---|---|---|---|---|
| mt43reg110a | U | Ensemble de régulation avec armoire, de débit nominal 4 kg/h, composé de: prise de pression à l'entrée de 0,4 à 5 bar, vanne porte-manomètre, manomètre, robinet avant compteur pour cuivre de 20/22 mm de diamètre, filtre, régulateur pour une pression de sortie de 150 mbar avec vanne de sécurité pression incorporée situé à l'entrée du compteur G-4 (non compris dans ce prix) et armoire de polyester en fibre de verre autoextinguible de 485x350x195 mm. (matériau) | 1 | 152212.85 | 152212.850 |
| mt43www010 | U | Produits complémentaires pour installations de gaz. (matériau) | 1 | 1183.88 | 1183.880 |
| mq06hor010 | h | Bétonnière électrique avec une capacité de gâchage de 160 l. (matériel) | 0.006 | 1618.08 | 9.708 |
| mo010 | h | Compagnon professionnel III/CP2 installateur de gaz. (main-d'œuvre) | 4.575 | 1939.14 | 8871.566 |
| mo109 | h | Ouvrier professionnel II/OP installateur de gaz. (main-d'œuvre) | 2.287 | 1207.61 | 2761.804 |
| % | % | Frais de chantier des unités d'ouvrage | 2 % | 165039.808 | 3300.796 |
|  |  | Coûts directs |  |  | 168340.604 |

## Ressources

**mt43reg110a** U Ensemble de régulation avec armoire
Données techniques: Coût énergétique 0.964 MJ; Émission de CO2 1.518 kg
Déchets:
- emballage: re150101 Emballages en papier et en carton. (composant de déchet); quantité 1.786 kg; Code CED 15 01 01; Masse de l'élément 1 kg; Volume 0.001333 m3
