# Régulateur de gaz de pétrole liquéfiés (GPL)

- Propriété du fichier: CYPE Ingenieros S.A.
- Format: FIEBDC-3/2016
- Logiciel: Générateur de prix de la construction. CYPE Ingenieros, S.A.
- Date: 28/06/2024
- Zone géographique: Côte d'Ivoire
- Devise: XOF
- Coûts indirects: 3 %
- Frais généraux: 13 %
- Bénéfice: 6 %
- TVA: 18 %

## T Équipements techniques

### TG Installations de gaz

#### TGE Éléments

**TGE020** U Régulateur de gaz de pétrole liquéfiés (GPL).
Régulateur de pression réglable avec manomètre, de 8 kg/h de débit nominal, 20 bar de pression maximum d'entrée et de 0 à 3 bar de pression de sortie.
Inclut: Montage, connexion et contrôle de son bon fonctionnement.
Critère pour le métré: Nombre d'unités prévues, selon documentation graphique du Projet.
Critère pour le mémoire: On mesurera le nombre d'unités réellement exécutées selon les spécifications du Projet.

| Code | U | Désignation | Quantité | Prix | Montant |
|---|---|---|---|---|---|
| mt43acr150a | U | Régulateur de pression réglable avec manomètre, de 8 kg/h de débit nominal, 20 bar de pression maximum d'entrée et de 0 à 3 bar de pression de sortie. (matériau) | 1 | 46754.71 | 46754.710 |
| mo010 | h | Compagnon professionnel III/CP2 installateur de gaz. (main-d'œuvre) | 0.283 | 1939.14 | 548.777 |
| mo109 | h | Ouvrier professionnel II/OP installateur de gaz. (main-d'œuvre) | 0.283 | 1207.61 | 341.754 |
| % | % | Frais de chantier des unités d'ouvrage | 2 % | 47645.241 | 952.905 |
|  |  | Coûts directs |  |  | 48598.146 |

## Ressources

**mt43acr150a** U Régulateur de pression réglable avec manomètre
Données techniques: Coût énergétique 109.074 MJ; Émission de CO2 6.856 kg
Déchets:
- emballage: re150101 Emballages en papier et en carton. (composant de déchet); quantité 0.072 kg; Code CED 15 01 01; Masse de l'élément 1 kg; Volume 0.001333 m3
