# Abri pour batterie de bouteilles de gaz de pétrole liquéfiés (GPL)

- Propriété du fichier: CYPE Ingenieros S.A.
- Format: FIEBDC-3/2016
- Logiciel: Générateur de prix de la construction. CYPE Ingenieros, S.A.
- Date: 14/04/2024
- Zone géographique: Côte d'Ivoire
- Devise: XOF
- Coûts indirects: 3 %
- Frais généraux: 13 %
- Bénéfice: 6 %
- TVA: 18 %

## T Équipements techniques

### TG Installations de gaz

#### TGE Éléments

**TGE080** U Abri pour batterie de bouteilles de gaz de pétrole liquéfiés (GPL).
Abri de tôle en acier galvanisé pour le stockage d'une batterie de 8 bouteilles (4 de service et 4 de réserve), de 35 kg de capacité unitaire de gaz de pétrole liquéfiés (GPL).
Inclut: Implantation. Mise en place de la cabine.
Critère pour le métré: Nombre d'unités prévues, selon documentation graphique du Projet.
Critère pour le mémoire: On mesurera le nombre d'unités réellement exécutées selon les spécifications du Projet.

| Code | U | Désignation | Quantité | Prix | Montant |
|---|---|---|---|---|---|
| mt43bbg060c | U | Abri en tôle d'acier galvanisé, de 3200x500x1600 mm, avec deux portes et grilles de ventilation, pour le stockage de 8 bouteilles de gaz de pétrole liquéfiés (GPL) (4 de service et 4 de réserve), placées en ligne. (matériau) | 1 | 715265.11 | 715265.110 |
| mo010 | h | Compagnon professionnel III/CP2 installateur de gaz. (main-d'œuvre) | 2.263 | 1939.14 | 4388.274 |
| mo109 | h | Ouvrier professionnel II/OP installateur de gaz. (main-d'œuvre) | 2.263 | 1207.61 | 2732.821 |
| % | % | Frais de chantier des unités d'ouvrage | 2 % | 722386.205 | 14447.724 |
|  |  | Coûts directs |  |  | 736833.929 |

## Ressources

**mt43bbg060c** U Abri en tôle d'acier galvanisé
Données techniques: Coût énergétique 0.019 MJ; Émission de CO2 0.031 kg
Déchets:
- emballage: re150101 Emballages en papier et en carton. (composant de déchet); quantité 0.036 kg; Code CED 15 01 01; Masse de l'élément 1 kg; Volume 0.001333 m3
