# Détecteur de gaz

- Propriété du fichier: CYPE Ingenieros S.A.
- Format: FIEBDC-3/2016
- Logiciel: Générateur de prix de la construction. CYPE Ingenieros, S.A.
- Date: 28/06/2024
- Zone géographique: Côte d'Ivoire
- Devise: XOF
- Coûts indirects: 3 %
- Frais généraux: 13 %
- Bénéfice: 6 %
- TVA: 18 %

## T Équipements techniques

### TG Installations de gaz

#### TGL Détection et alarme

**TGL020** U Détecteur de gaz.
Détecteur d'infrarouges de gaz naturel, pour alimentation à 12 ou 24 Vcc, de 140x162x91 mm, avec degré de protection IP66, apte pour les atmosphères explosives (zones ATEX), selon NF EN 60079-29-1 et NF EN IEC 62990-1. Comprend les éléments de fixation.
Inclut: Mise en place et fixation. Montage, connexion et contrôle de son bon fonctionnement.
Critère pour le métré: Nombre d'unités prévues, selon documentation graphique du Projet.
Critère pour le mémoire: On mesurera le nombre d'unités réellement exécutées selon les spécifications du Projet.

| Code | U | Désignation | Quantité | Prix | Montant |
|---|---|---|---|---|---|
| mt41die067b | U | Détecteur d'infrarouges de gaz naturel, pour alimentation à 12 ou 24 Vcc, de 140x162x91 mm, avec degré de protection IP66, apte pour les atmosphères explosives (zones ATEX), selon NF EN 60079-29-1 et NF EN IEC 62990-1. (matériau) | 1 | 1274030.04 | 1274030.040 |
| mo006 | h | Compagnon professionnel III/CP2 installateur de réseaux et d'équipements de détection et de sécurité. (main-d'œuvre) | 0.226 | 1939.14 | 438.246 |
| mo105 | h | Ouvrier professionnel II/OP installateur de réseaux et d'équipements de détection et de sécurité. (main-d'œuvre) | 0.226 | 1207.61 | 272.920 |
| % | % | Frais de chantier des unités d'ouvrage | 2 % | 1274741.206 | 25494.824 |
|  |  | Coûts directs |  |  | 1300236.030 |
