# Poste de contrôle d'un réseau de sprinklers

- Propriété du fichier: CYPE Ingenieros S.A.
- Format: FIEBDC-3/2016
- Logiciel: Générateur de prix de la construction. CYPE Ingenieros, S.A.
- Date: 28/06/2024
- Zone géographique: Côte d'Ivoire
- Devise: XOF
- Coûts indirects: 3 %
- Frais généraux: 13 %
- Bénéfice: 6 %
- TVA: 18 %

## T Équipements techniques

### TI Protections contre les incendies

#### TIF Systèmes fixes d'extinction

**TIF010** U Poste de contrôle d'un réseau de sprinklers.
Poste de contrôle de sprinkler, de 4" DN 100 mm de diamètre, assemblage rainurée, constitué de clapet de non retour et alarme et trim en acier galvanisé, pour système de tuyauterie sèche. Comprend l'accélérateur, le compresseur triphasé de 320 l/min de débit et le réservoir de capacité 100 litres, l'alarme hydraulique avec moteur à eau et gong, les accessoires et les pièces spéciales pour la connexion au réseau de distribution d'eau.
Inclut: Implantation. Montage, connexion et contrôle de son bon fonctionnement.
Critère pour le métré: Nombre d'unités prévues, selon documentation graphique du Projet.
Critère pour le mémoire: On mesurera le nombre d'unités réellement exécutées selon les spécifications du Projet.

| Code | U | Désignation | Quantité | Prix | Montant |
|---|---|---|---|---|---|
| mt41pcr020h | U | Poste de contrôle de sprinkler, de 4" DN 100 mm de diamètre, assemblage rainurée, constitué de clapet de non retour et alarme et trim en acier galvanisé. (matériau) | 1 | 2123237.23 | 2123237.230 |
| mt41pcr021a | U | Accélérateur avec dispositif anti-inondation. (matériau) | 1 | 830402.09 | 830402.090 |
| mt41pcr022a | U | Trim pour accélérateur. (matériau) | 1 | 241928.17 | 241928.170 |
| mt41pcr023a | U | Accessoires pour la maintenance de l'air, avec vanne de décharge. (matériau) | 1 | 385977.25 | 385977.250 |
| mt41pcr024V | U | Compresseur à courroie avec poignée et roues, de 1100x450x770 mm, 320 l/min de débit, réservoir de capacité 100 litres, 10 bar de pression maximale, 2,2 kW de puissance, pour alimentation triphasée à 400 V et 50 Hz de fréquence. (matériau) | 1 | 1140914.74 | 1140914.740 |
| mt41pcr100a | U | Alarme hydraulique, avec moteur à eau et gong en alliage d'aluminium. (matériau) | 1 | 296660.82 | 296660.820 |
| mt41pcr300r | U | Accessoires et pièces spéciales pour la connexion d'un poste de contrôle de sprinklers au réseau de distribution d'eau. (matériau) | 1 | 17075.32 | 17075.320 |
| mo008 | h | Compagnon professionnel III/CP2 plombier. (main-d'œuvre) | 22.634 | 1939.14 | 43890.495 |
| mo107 | h | Ouvrier professionnel II/OP plombier. (main-d'œuvre) | 22.634 | 1207.61 | 27333.045 |
| % | % | Frais de chantier des unités d'ouvrage | 2 % | 5107419.160 | 102148.383 |
|  |  | Coûts directs |  |  | 5209567.543 |
