# Poste de contrôle d'un réseau de sprinklers

- Propriété du fichier: CYPE Ingenieros S.A.
- Format: FIEBDC-3/2016
- Logiciel: Générateur de prix de la construction. CYPE Ingenieros, S.A.
- Date: 28/06/2024
- Zone géographique: Côte d'Ivoire
- Devise: XOF
- Coûts indirects: 3 %
- Frais généraux: 13 %
- Bénéfice: 6 %
- TVA: 18 %

## T Équipements techniques

### TI Protections contre les incendies

#### TIF Systèmes fixes d'extinction

**TIF010** U Poste de contrôle d'un réseau de sprinklers.
Poste de contrôle de sprinkler avec agissement électrique, de 6" DN 150 mm de diamètre, assemblage bride et rainure, constitué de vanne déluge et trim en acier galvanisé avec clapet de non retour, pour système de risque spécial avec action préalable de verrouillage simple. Comprend la vanne à opercule à obturateur ascendant et la fermeture élastique, le compresseur triphasé de 320 l/min de débit et le réservoir de capacité 100 litres, l'alarme hydraulique avec moteur à eau et gong, les accessoires et les pièces spéciales pour la connexion au réseau de distribution d'eau.
Inclut: Implantation. Montage, connexion et contrôle de son bon fonctionnement.
Critère pour le métré: Nombre d'unités prévues, selon documentation graphique du Projet.
Critère pour le mémoire: On mesurera le nombre d'unités réellement exécutées selon les spécifications du Projet.

| Code | U | Désignation | Quantité | Prix | Montant |
|---|---|---|---|---|---|
| mt41pcr030f | U | Poste de contrôle de sprinkler avec agissement électrique, de 6" DN 150 mm de diamètre, assemblage bride et rainure, constitué de vanne déluge et trim en acier galvanisé avec clapet de non retour. (matériau) | 1 | 4417660.81 | 4417660.810 |
| mt41svc010d | U | Vanne à opercule à obturateur ascendant et fermeture élastique, assemblage avec brides, de 6" de diamètre, PN=10 bar, constituée de corps, disque en cale et volant de fonte ductile et obturateur d'acier inoxydable. (matériau) | 1 | 520486.61 | 520486.610 |
| mt41pcr041a | U | Accessoires pour la maintenance de l'air, pour compresseur. (matériau) | 1 | 426916.38 | 426916.380 |
| mt41pcr024V | U | Compresseur à courroie avec poignée et roues, de 1100x450x770 mm, 320 l/min de débit, réservoir de capacité 100 litres, 10 bar de pression maximale, 2,2 kW de puissance, pour alimentation triphasée à 400 V et 50 Hz de fréquence. (matériau) | 1 | 1140914.74 | 1140914.740 |
| mt41pcr100a | U | Alarme hydraulique, avec moteur à eau et gong en alliage d'aluminium. (matériau) | 1 | 296660.82 | 296660.820 |
| mt41pcr300n | U | Accessoires et pièces spéciales pour la connexion d'un poste de contrôle de sprinklers au réseau de distribution d'eau. (matériau) | 1 | 39681.38 | 39681.380 |
| mo008 | h | Compagnon professionnel III/CP2 plombier. (main-d'œuvre) | 33.952 | 1939.14 | 65837.681 |
| mo107 | h | Ouvrier professionnel II/OP plombier. (main-d'œuvre) | 33.952 | 1207.61 | 41000.775 |
| % | % | Frais de chantier des unités d'ouvrage | 2 % | 6949159.196 | 138983.184 |
|  |  | Coûts directs |  |  | 7088142.380 |

## Ressources

**mt41svc010d** U Vanne à opercule à obturateur ascendant et fermeture élastique
Données techniques: Coût énergétique 934.834 MJ; Émission de CO2 78.712 kg
Déchets:
- emballage: re150101 Emballages en papier et en carton. (composant de déchet); quantité 0.086 kg; Code CED 15 01 01; Masse de l'élément 1 kg; Volume 0.001333 m3
