# Disjoncteur de connexion pour logements

- Propriété du fichier: CYPE Ingenieros S.A.
- Format: FIEBDC-3/2016
- Logiciel: Générateur de prix de la construction. CYPE Ingenieros, S.A.
- Date: 13/09/2024
- Zone géographique: Côte d'Ivoire
- Devise: XOF
- Coûts indirects: 3 %
- Frais généraux: 13 %
- Bénéfice: 6 %
- TVA: 18 %

## T Équipements techniques

### TL Installations électriques

#### TLA Appareils modulaires de protection et commande

**TLA010** U Disjoncteur de connexion pour logements.
Disjoncteur de connexion EDF différentiel, instantané, tétrapolaire (4P), de 30 A, pour protection face aux surcharges et courts-circuits. Totalement monté, connecté et testé.
Inclut: Montage et connexion de l'élément.
Critère pour le métré: Nombre d'unités prévues, selon documentation graphique du Projet.
Critère pour le mémoire: On mesurera le nombre d'unités réellement exécutées selon les spécifications du Projet.

| Code | U | Désignation | Quantité | Prix | Montant |
|---|---|---|---|---|---|
| mt35cgm200m | U | Disjoncteur de connexion EDF différentiel, instantané, tétrapolaire (4P), de 30 A, pour protection face aux surcharges et courts-circuits, selon NF C 62-411. (matériau) | 1 | 67988.41 | 67988.410 |
| mo003 | h | Compagnon professionnel III/CP2 électricien. (main-d'œuvre) | 0.905 | 1939.14 | 1754.922 |
| % | % | Frais de chantier des unités d'ouvrage | 2 % | 69743.332 | 1394.867 |
|  |  | Coûts directs |  |  | 71138.199 |
