# Interrupteur encastré, antivandalisme

- Propriété du fichier: CYPE Ingenieros S.A.
- Format: FIEBDC-3/2016
- Logiciel: Générateur de prix de la construction. CYPE Ingenieros, S.A.
- Date: 28/06/2024
- Zone géographique: Côte d'Ivoire
- Devise: XOF
- Coûts indirects: 3 %
- Frais généraux: 13 %
- Bénéfice: 6 %
- TVA: 18 %

## T Équipements techniques

### TL Installations électriques

#### TLL Appareillage

**TLL050** U Interrupteur encastré, antivandalisme.
Interrupteur unipolaire (1P), antivandalisme, avec degrés de protection IP40 et IK07, gamme moyenne, intensité assignée 10 AX, tension assignée 250 V, avec touche simple, de couleur. Installation encastrée.
Critère d'évaluation économique: Le prix ne comprend ni la boîte d'encastrement pour appareillage ni la plaque de finition.
Inclut: Montage, connexion et contrôle de son bon fonctionnement.
Critère pour le métré: Nombre d'unités prévues, selon documentation graphique du Projet.
Critère pour le mémoire: On mesurera le nombre d'unités réellement exécutées selon les spécifications du Projet.

| Code | U | Désignation | Quantité | Prix | Montant |
|---|---|---|---|---|---|
| mt33gmg160a | U | Interrupteur unipolaire (1P), antivandalisme, avec degrés de protection IP40 et IK07, selon IEC 60439, à encastrer, gamme moyenne, intensité assignée 10 AX, tension assignée 250 V, selon EN 60669. (matériau) | 1 | 2747.86 | 2747.860 |
| mt33gmg165b | U | Touche simple antivandalisme, avec degrés de protection IP40 et IK07, selon IEC 60439, pour interrupteur/commutateur, gamme moyenne, de couleur. (matériau) | 1 | 3486.1 | 3486.100 |
| mo003 | h | Compagnon professionnel III/CP2 électricien. (main-d'œuvre) | 0.17 | 1939.14 | 329.654 |
| % | % | Frais de chantier des unités d'ouvrage | 2 % | 6563.614 | 131.272 |
|  |  | Coûts directs |  |  | 6694.886 |

## Ressources

**mt33gmg160a** U Interrupteur unipolaire (1P)
Données techniques: Coût énergétique 1.080 MJ; Émission de CO2 0.144 kg
Déchets:
- emballage: re150101 Emballages en papier et en carton. (composant de déchet); quantité 0.032 kg; Code CED 15 01 01; Masse de l'élément 1 kg; Volume 0.001333 m3
