# Régulateur électronique de tension, encastré

- Propriété du fichier: CYPE Ingenieros S.A.
- Format: FIEBDC-3/2016
- Logiciel: Générateur de prix de la construction. CYPE Ingenieros, S.A.
- Date: 13/09/2024
- Zone géographique: Côte d'Ivoire
- Devise: XOF
- Coûts indirects: 3 %
- Frais généraux: 13 %
- Bénéfice: 6 %
- TVA: 18 %

## T Équipements techniques

### TL Installations électriques

#### TLL Appareillage

**TLL240** U Régulateur électronique de tension, encastré.
Régulateur électronique de tension avec commande rotative, gamme basique, avec bouchon et bouton, de couleur blanche et plaque de finition 1 poste, de couleur blanche. Installation encastrée.
Critère d'évaluation économique: Le prix ne comprend pas la boîte d'encastrement pour appareillage.
Inclut: Montage, connexion et contrôle de son bon fonctionnement.
Critère pour le métré: Nombre d'unités prévues, selon documentation graphique du Projet.
Critère pour le mémoire: On mesurera le nombre d'unités réellement exécutées selon les spécifications du Projet.

| Code | U | Désignation | Quantité | Prix | Montant |
|---|---|---|---|---|---|
| mt33gbg250a | U | Régulateur électronique de tension avec commande rotative, à encastrer, gamme basique, de 230 V de tension d'alimentation, pour lampes à incandescence ou halogènes, de 40 à 500 W de puissance totale installée, lampes halogènes à bas voltage avec transformateur électromagnétique, de 40 à 500 VA de puissance totale installée et lampes halogènes à bas voltage avec transformateur électronique de 40 à 300 VA de puissance totale installée, avec le fusible de protection de 2,5 A d'intensité nominale, selon EN 60669. (matériau) | 1 | 84396.36 | 84396.360 |
| mt33gbg255a | U | Bouchon et bouton, pour régulateur électronique de tension avec commande rotative, gamme basique, de couleur blanche. (matériau) | 1 | 2911.92 | 2911.920 |
| mt33gbg950a | U | Plaque de finition 1 poste, gamme basique, de couleur blanche. (matériau) | 1 | 1640.52 | 1640.520 |
| mo003 | h | Compagnon professionnel III/CP2 électricien. (main-d'œuvre) | 0.215 | 1939.14 | 416.915 |
| % | % | Frais de chantier des unités d'ouvrage | 2 % | 89365.715 | 1787.314 |
|  |  | Coûts directs |  |  | 91153.029 |
