# Batterie de condensateurs

- Propriété du fichier: CYPE Ingenieros S.A.
- Format: FIEBDC-3/2016
- Logiciel: Générateur de prix de la construction. CYPE Ingenieros, S.A.
- Date: 28/06/2024
- Zone géographique: Côte d'Ivoire
- Devise: XOF
- Coûts indirects: 3 %
- Frais généraux: 13 %
- Bénéfice: 6 %
- TVA: 18 %

## T Équipements techniques

### TL Installations électriques

#### TLP Correction du facteur de puissance

**TLP020** U Batterie de condensateurs.
Batterie automatique de condensateurs, pour 223 kVAr de puissance réactive, de 9 marches avec une relation de puissance entre condensateurs de 1:1:1:1:1:1:1:1:1, pour alimentation triphasée à 400 V de tension et 50 Hz de fréquence, composée d'armoire métallique avec degré de protection IP21, de 1180x360x1340 mm; condensateurs; régulateur d'énergie réactive avec écran à cristaux liquides; contacteurs avec bloc de pré-insertion et résistance à décharge rapide; et fusibles à pouvoir de coupure élevé. Comprend les accessoires nécessaires à une installation correcte.
Inclut: Montage et fixation. Connexion et mise en marche.
Critère pour le métré: Nombre d'unités prévues, selon documentation graphique du Projet.
Critère pour le mémoire: On mesurera le nombre d'unités réellement exécutées selon les spécifications du Projet.

| Code | U | Désignation | Quantité | Prix | Montant |
|---|---|---|---|---|---|
| mt35pci100z1z1 | U | Batterie automatique de condensateurs, pour 223 kVAr de puissance réactive, de 9 marches avec une relation de puissance entre condensateurs de 1:1:1:1:1:1:1:1:1, pour alimentation triphasée à 400 V de tension et 50 Hz de fréquence, composée d'armoire métallique avec degré de protection IP21, de 1180x360x1340 mm; condensateurs; régulateur d'énergie réactive avec écran à cristaux liquides; contacteurs avec bloc de pré-insertion et résistance à décharge rapide; et fusibles à pouvoir de coupure élevé. (matériau) | 1 | 5694330.56 | 5694330.560 |
| mo003 | h | Compagnon professionnel III/CP2 électricien. (main-d'œuvre) | 6.988 | 1939.14 | 13550.710 |
| mo102 | h | Ouvrier professionnel II/OP électricien. (main-d'œuvre) | 6.988 | 1207.61 | 8438.779 |
| % | % | Frais de chantier des unités d'ouvrage | 2 % | 5716320.049 | 114326.401 |
|  |  | Coûts directs |  |  | 5830646.450 |

## Ressources

**mt35pci100z1z1** U Batterie automatique de condensateurs
Données techniques: Coût énergétique 10697.882 MJ; Émission de CO2 674.377 kg
Déchets:
- emballage: re150101 Emballages en papier et en carton. (composant de déchet); quantité 2.143 kg; Code CED 15 01 01; Masse de l'élément 1 kg; Volume 0.001333 m3
