# Inverseur photovoltaïque

- Propriété du fichier: CYPE Ingenieros S.A.
- Format: FIEBDC-3/2016
- Logiciel: Générateur de prix de la construction. CYPE Ingenieros, S.A.
- Date: 28/06/2024
- Zone géographique: Côte d'Ivoire
- Devise: XOF
- Coûts indirects: 3 %
- Frais généraux: 13 %
- Bénéfice: 6 %
- TVA: 18 %

## T Équipements techniques

### TL Installations électriques

#### TLS Électricité solaire photovoltaïque

**TLS070** U Inverseur photovoltaïque.
Inverseur triphasé, puissance maximale d'entrée 9 kW, voltage d'entrée maximale 850 Vcc, intervalle de voltage d'entrée de 260 à 800 Vcc, puissance nominale de sortie 6 kW, puissance maximale de sortie 6 kVA, efficacité maximale 98,2%, dimensions 435x176x470 mm, avec communication via Wi-Fi pour contrôle à distance depuis un smartphone, une tablette ou un PC, ports Ethernet et RS-485, et protocole de communication Modbus. Comprend les accessoires nécessaires à une installation correcte.
Inclut: Montage, fixation et nivellement. Connexion et contrôle de son bon fonctionnement.
Critère pour le métré: Nombre d'unités prévues, selon documentation graphique du Projet.
Critère pour le mémoire: On mesurera le nombre d'unités réellement exécutées selon les spécifications du Projet.

| Code | U | Désignation | Quantité | Prix | Montant |
|---|---|---|---|---|---|
| mt35ifg030d | U | Inverseur triphasé, puissance maximale d'entrée 9 kW, voltage d'entrée maximale 850 Vcc, intervalle de voltage d'entrée de 260 à 800 Vcc, puissance nominale de sortie 6 kW, puissance maximale de sortie 6 kVA, efficacité maximale 98,2%, dimensions 435x176x470 mm, avec communication via Wi-Fi pour contrôle à distance depuis un smartphone, une tablette ou un PC, ports Ethernet et RS-485, et protocole de communication Modbus. (matériau) | 1 | 1410399.23 | 1410399.230 |
| mo003 | h | Compagnon professionnel III/CP2 électricien. (main-d'œuvre) | 0.689 | 1939.14 | 1336.067 |
| mo102 | h | Ouvrier professionnel II/OP électricien. (main-d'œuvre) | 0.689 | 1207.61 | 832.043 |
| % | % | Frais de chantier des unités d'ouvrage | 2 % | 1412567.340 | 28251.347 |
|  |  | Coûts directs |  |  | 1440818.687 |
