# Tuyau pour câbles

- Propriété du fichier: CYPE Ingenieros S.A.
- Format: FIEBDC-3/2016
- Logiciel: Générateur de prix de la construction. CYPE Ingenieros, S.A.
- Date: 28/06/2024
- Zone géographique: Côte d'Ivoire
- Devise: XOF
- Coûts indirects: 3 %
- Frais généraux: 13 %
- Bénéfice: 6 %
- TVA: 18 %

## T Équipements techniques

### TS Systèmes de sécurité

#### TSC Câbles

**TSC010** m Tuyau pour câbles.
Tuyau blindé pour câbles de 10x0,22 mm², sans halogènes, réaction au feu classe Eca selon FR EN 50575.
Inclut: Implantation du parcours du tuyau. Pose du tuyau. Connexion et contrôle de son bon fonctionnement.
Critère pour le métré: Longueur mesurée selon documentation graphique du Projet.
Critère pour le mémoire: On mesurera la longueur réellement exécutée selon les spécifications du Projet.

| Code | U | Désignation | Quantité | Prix | Montant |
|---|---|---|---|---|---|
| mt41ing050I | m | Tuyau blindé pour câbles de 10x0,22 mm², sans halogènes, réaction au feu classe Eca selon FR EN 50575. (matériau) | 1 | 328.1 | 328.100 |
| mo006 | h | Compagnon professionnel III/CP2 installateur de réseaux et d'équipements de détection et de sécurité. (main-d'œuvre) | 0.017 | 1939.14 | 32.965 |
| mo105 | h | Ouvrier professionnel II/OP installateur de réseaux et d'équipements de détection et de sécurité. (main-d'œuvre) | 0.017 | 1207.61 | 20.529 |
| % | % | Frais de chantier des unités d'ouvrage | 2 % | 381.594 | 7.632 |
|  |  | Coûts directs |  |  | 389.226 |

Déchets:
- pose: mt41ing050I Tuyau blindé pour câbles de 10x0,22 mm², sans halogènes, réaction au feu classe Eca selon FR EN 50575; facteur de déchet 0.0164848

## Ressources

**mt41ing050I** m Tuyau blindé pour câbles de 10x0,22 mm², sans halogènes, réaction au feu classe Eca selon FR EN 50575
Données techniques: Coût énergétique 0.643 MJ; Émission de CO2 0.067 kg; Code CED 17 04 11; Masse de l'élément 0.0165 kg; Volume 0.000011 m3
Déchets:
- emballage: re150101 Emballages en papier et en carton. (composant de déchet); quantité 0.065 kg; Code CED 15 01 01; Masse de l'élément 1 kg; Volume 0.001333 m3
