# Ensemble de centrale microprocessée et clavier

- Propriété du fichier: CYPE Ingenieros S.A.
- Format: FIEBDC-3/2016
- Logiciel: Générateur de prix de la construction. CYPE Ingenieros, S.A.
- Date: 28/06/2024
- Zone géographique: Côte d'Ivoire
- Devise: XOF
- Coûts indirects: 3 %
- Frais généraux: 13 %
- Bénéfice: 6 %
- TVA: 18 %

## T Équipements techniques

### TS Systèmes de sécurité

#### TSI Centrales d'intrusion câblées

**TSI010** U Ensemble de centrale microprocessée et clavier.
Centrale microtraitée bidirectionnelle avec transmetteur téléphonique intégré, pour un maximum de 4 zones, élargissable à 28 à l'aide d'un module optionnel, contrôle d'une zone 24h/24, de 249x185x68 mm mm, avec clé mécanique pour mise en marche et désactivation et 2 relais de sortie, admet jusqu'à 4 claviers et 4 lecteurs de clé avec 2 zones supplémentaires d'alarme dans chacun d'eux, divisible en 3 parties, conversion en un système hybride supervisé (câblage/via radio) par module optionnel, mémoire d'au maximum 60 événements, 8 formats de transmission, programmable par clavier, avec PC local via le protocole RS232 ou bien par modem en passant par la ligne téléphonique en utilisant le software Fast Link, clavier, 3 lecteurs de clé électronique et module d'élargissement de 8 zones d'alarme.
Inclut: Implantation. Fixation au parement. Montage, connexion et contrôle de son bon fonctionnement.
Critère pour le métré: Nombre d'unités prévues, selon documentation graphique du Projet.
Critère pour le mémoire: On mesurera le nombre d'unités réellement exécutées selon les spécifications du Projet.

| Code | U | Désignation | Quantité | Prix | Montant |
|---|---|---|---|---|---|
| mt41ing310a | U | Centrale microtraitée bidirectionnelle avec transmetteur téléphonique intégré, pour un maximum de 4 zones, élargissable à 28 à l'aide d'un module optionnel, contrôle d'une zone 24h/24, de 249x185x68 mm mm, avec clé mécanique pour mise en marche et désactivation et 2 relais de sortie, admet jusqu'à 4 claviers et 4 lecteurs de clé avec 2 zones supplémentaires d'alarme dans chacun d'eux, divisible en 3 parties, conversion en un système hybride supervisé (câblage/via radio) par module optionnel, mémoire d'au maximum 60 événements, 8 formats de transmission, programmable par clavier, avec PC local via le protocole RS232 ou bien par modem en passant par la ligne téléphonique en utilisant le software Fast Link. (matériau) | 1 | 119403.75 | 119403.750 |
| mt41ing320a | U | Clavier avec écran LCD, de 141x109x34 mm, avec système de touches illuminées et protection anti-ouverture. (matériau) | 1 | 62101.95 | 62101.950 |
| mt41ing325a | U | Lecteur de clé électronique, avec clé et module adaptateur. (matériau) | 3 | 44220.77 | 132662.310 |
| mt41ing330a | U | Module d'élargissement de 8 zones d'alarme, avec protection anti-ouverture, 1 entrée auxiliaire et 4 sorties électriques. (matériau) | 1 | 69902.2 | 69902.200 |
| mo006 | h | Compagnon professionnel III/CP2 installateur de réseaux et d'équipements de détection et de sécurité. (main-d'œuvre) | 2.441 | 1939.14 | 4733.441 |
| mo105 | h | Ouvrier professionnel II/OP installateur de réseaux et d'équipements de détection et de sécurité. (main-d'œuvre) | 2.441 | 1207.61 | 2947.776 |
| % | % | Frais de chantier des unités d'ouvrage | 2 % | 391751.427 | 7835.029 |
|  |  | Coûts directs |  |  | 399586.456 |
