# Canalisation principale

- Propriété du fichier: CYPE Ingenieros S.A.
- Format: FIEBDC-3/2016
- Logiciel: Générateur de prix de la construction. CYPE Ingenieros, S.A.
- Date: 13/09/2024
- Zone géographique: Côte d'Ivoire
- Devise: XOF
- Coûts indirects: 3 %
- Frais généraux: 13 %
- Bénéfice: 6 %
- TVA: 18 %

## T Équipements techniques

### TT Installations de télécommunication

#### TTG Gaine Technique de communication

**TTG010** m Canalisation principale.
Canalisation principale, entre le RITI ou RITM inférieur et le RITS ou RITM supérieur à travers les différents étages du bâtiment, dans un bâtiment de 10 PAU, constituée de 5 tubes (1 RTV, 1 câble de paires ou câble de paires torsadées, 1 câble coaxial, 1 câble de fibre optique, 1 réserve) de polypropylène flexible, annelés de 50 mm de diamètre, résistance à la compression 320 N, résistance à l'impact 2 joules. Installation dans vide de construction. Comprend les accessoires, les éléments de fixation et le fil guide.
Critère d'évaluation économique: Le prix ne comprend pas le vide de construction.
Inclut: Implantation du parcours de la canalisation. Mise en place et fixation des tubes. Mise en place du fil guide.
Critère pour le métré: Longueur mesurée en projection horizontale, selon documentation graphique du Projet.
Critère pour le mémoire: On mesurera, en projection horizontale, la longueur réellement exécutée selon les spécifications du Projet.

| Code | U | Désignation | Quantité | Prix | Montant |
|---|---|---|---|---|---|
| mt35aia060b | m | Tube souple en polypropylène à double paroi (intérieure lisse et extérieure annelée), de couleur grise, de 50 mm de diamètre nominal, pour canalisation encastrée dans des parois maçonnées (sols, murs et plafonds). Résistance à la compression 320 N, résistance à l'impact 2 joules, température de travail -5°C jusqu'à 90°C, avec degré de protection IP549 selon NF EN 60529, propriétés électriques: isolant, non propagateur de la flamme. Selon NF EN 61386-1 et NF EN 61386-22. (matériau) | 5 | 4109.49 | 20547.450 |
| mt40iva030 | m | Fil guide de polypropylène de 3 mm de diamètre. (matériau) | 6 | 143.76 | 862.560 |
| mo001 | h | Compagnon professionnel III/CP2 installateur en télécommunications. (main-d'œuvre) | 0.091 | 1939.14 | 176.462 |
| mo056 | h | Ouvrier professionnel II/OP installateur en télécommunications. (main-d'œuvre) | 0.114 | 1207.61 | 137.668 |
| % | % | Frais de chantier des unités d'ouvrage | 2 % | 21724.140 | 434.483 |
|  |  | Coûts directs |  |  | 22158.623 |

Déchets:
- pose: mt35aia060b; facteur de déchet 0.0275
- pose: mt40iva030 Fil guide de polypropylène de 3 mm de diamètre; facteur de déchet 0.0165625

## Ressources

**mt35aia060b** m Tube souple en polypropylène à double paroi (intérieure lisse et extérieure annelée)
Données techniques: Coût énergétique 51.346 MJ; Émission de CO2 2.549 kg; Code CED 17 02 03; Masse de l'élément 0.53 kg; Volume 0.000883 m3

**mt40iva030** m Fil guide de polypropylène de 3 mm de diamètre
Données techniques: Coût énergétique 0.630 MJ; Émission de CO2 0.074 kg; Code CED 17 04 11; Masse de l'élément 0.0064 kg; Volume 0.000004 m3
Déchets:
- emballage: re150101 Emballages en papier et en carton. (composant de déchet); quantité 0.065 kg; Code CED 15 01 01; Masse de l'élément 1 kg; Volume 0.001333 m3
