# Déshumidificateur de condensation

- Propriété du fichier: CYPE Ingenieros S.A.
- Format: FIEBDC-3/2016
- Logiciel: Générateur de prix de la construction. CYPE Ingenieros, S.A.
- Date: 13/09/2024
- Zone géographique: Côte d'Ivoire
- Devise: XOF
- Coûts indirects: 3 %
- Frais généraux: 13 %
- Bénéfice: 6 %
- TVA: 18 %

## T Équipements techniques

### TV Climatisation et ventilation

#### TVO Unités terminales non autonomes de climatisation

**TVO130** U Déshumidificateur de condensation.
Déshumidificateur pour adosser à la paroi, débit d'air nominal 600 m³/h, dimensions 800x650x230 mm, composé d'unité frigorifique complète, batterie de pré-traitement, batterie de post-traitement, enveloppe en MDF finition laquée blanche et grille en aluminium anodisé. Totalement monté, connecté et mis en marche par l'entreprise installatrice pour le contrôle de son bon fonctionnement.
Inclut: Implantation de l'unité. Mise en place et fixation de l'unité. Connecté aux réseaux de conduction d'eau, électrique et de récupération des condensats. Mise en marche.
Critère pour le métré: Nombre d'unités prévues, selon documentation graphique du Projet.
Critère pour le mémoire: On mesurera le nombre d'unités réellement exécutées selon les spécifications du Projet.

| Code | U | Désignation | Quantité | Prix | Montant |
|---|---|---|---|---|---|
| mt38rdz900d | U | Déshumidificateur pour adosser à la paroi, débit d'air nominal 600 m³/h, dimensions 800x650x230 mm, composé d'unité frigorifique complète, batterie de pré-traitement, batterie de post-traitement, enveloppe en MDF finition laquée blanche et grille en aluminium anodisé. (matériau) | 1 | 1508809.92 | 1508809.920 |
| mo005 | h | Compagnon professionnel III/CP2 installateur de climatisation. (main-d'œuvre) | 3.444 | 1939.14 | 6678.398 |
| mo104 | h | Ouvrier professionnel II/OP installateur de climatisation. (main-d'œuvre) | 3.444 | 1207.61 | 4159.009 |
| % | % | Frais de chantier des unités d'ouvrage | 2 % | 1519647.327 | 30392.947 |
|  |  | Coûts directs |  |  | 1550040.274 |

## Ressources

**mt38rdz900d** U Déshumidificateur pour adosser à la paroi
Données techniques: Coût énergétique 487.614 MJ; Émission de CO2 25.369 kg
Déchets:
- emballage: re150101 Emballages en papier et en carton. (composant de déchet); quantité 0.086 kg; Code CED 15 01 01; Masse de l'élément 1 kg; Volume 0.001333 m3
