# Purificateur d'air

- Propriété du fichier: CYPE Ingenieros S.A.
- Format: FIEBDC-3/2016
- Logiciel: Générateur de prix de la construction. CYPE Ingenieros, S.A.
- Date: 13/09/2024
- Zone géographique: Côte d'Ivoire
- Devise: XOF
- Coûts indirects: 3 %
- Frais généraux: 13 %
- Bénéfice: 6 %
- TVA: 18 %

## T Équipements techniques

### TV Climatisation et ventilation

#### TVQ Purificateurs d'air

**TVQ010** U Purificateur d'air.
Purificateur d'air, débit d'air entre 200 et 1200 m³/h, consommation d'électricité entre 18 et 275 W, pression sonore (mesurée à 1 m de distance) 34 dBA pour un débit d'air de 700 m³/h, dimensions 2354x712x508 mm, poids 218 kg, alimentation monophasée (230V/50Hz), câble d'alimentation de 3 m, filtre d'air ePM1 65% (F7), filtre d'air HEPA H14, indicateur de changement de filtre, sortie d'air 2,3 m de hauteur pour éviter les courants désagréables, fonction boost pour intensifier la circulation de l'air et détecteur de présence. Totalement monté, connecté et mis en fonctionnement par l'entreprise installatrice pour la vérification de son bon fonctionnement.
Inclut: Implantation de l'unité. Mise en place et fixation de l'unité.
Critère pour le métré: Nombre d'unités prévues, selon documentation graphique du Projet.
Critère pour le mémoire: On mesurera le nombre d'unités réellement exécutées selon les spécifications du Projet.

| Code | U | Désignation | Quantité | Prix | Montant |
|---|---|---|---|---|---|
| mt42wol080a | U | Purificateur d'air, débit d'air entre 200 et 1200 m³/h, consommation d'électricité entre 18 et 275 W, pression sonore (mesurée à 1 m de distance) 34 dBA pour un débit d'air de 700 m³/h, dimensions 2354x712x508 mm, poids 218 kg, alimentation monophasée (230V/50Hz), câble d'alimentation de 3 m, filtre d'air ePM1 65% (F7), filtre d'air HEPA H14, indicateur de changement de filtre, sortie d'air 2,3 m de hauteur pour éviter les courants désagréables, fonction boost pour intensifier la circulation de l'air et détecteur de présence. (matériau) | 1 | 455116.43 | 455116.430 |
| mo011 | h | Compagnon professionnel III/CP2 monteur. (main-d'œuvre) | 0.342 | 1939.14 | 663.186 |
| mo080 | h | Ouvrier professionnel II/OP monteur. (main-d'œuvre) | 0.342 | 1209.92 | 413.793 |
| % | % | Frais de chantier des unités d'ouvrage | 2 % | 456193.409 | 9123.868 |
|  |  | Coûts directs |  |  | 465317.277 |
