# Imperméabilisation de corniche ou d'avant-toit avec des membranes en polyoléfines

- Propriété du fichier: CYPE INGENIEROS, S.A.
- Format: FIEBDC-3/2002
- Zone géographique: Côte d'Ivoire
- Devise: XOF
- Coûts indirects: 3.00 %
- Frais généraux: 13.00 %
- Bénéfice: 6.00 %
- TVA: 18.00 %

## E Enveloppe et finition extérieure

### EE Étanchéité: imperméabilisations

#### EEA Façades

**EEA030** m² Imperméabilisation de corniche ou d'avant-toit avec des membranes en polyoléfines.
Imperméabilisation de corniche ou d'avant-toit avec membrane d'étanchéité souple type EVAC, Dry50 5 "REVESTECH", composée d'une double feuille de polyoléfine thermoplastique avec acétate de vinyle éthylène, avec les deux faces revêtues de fibres de polyester non tissées, de 0,52 mm d'épaisseur et 335 g/m², de type monocouche, totalement adhérée au support avec du mortier-colle amélioré, déformable et thixotropique, C2 TE S1, préparée pour recevoir directement la couche de protection. Comprend bande de terminaison pour la résolution des rencontres rencontres avec les parements verticaux.
Inclut: Nettoyage et préparation de la surface. Application du mortier-colle. Mise en place de l'imperméabilisation.
Critère pour le métré: Surface mesurée en projection horizontale, selon documentation graphique du Projet, à partir des faces intérieures des parapets ou des acrotères qui la délimitent.
Critère pour le mémoire: On mesurera, en projection horizontale, la surface réellement exécutée selon les spécifications du Projet, à partir des faces intérieures des parapets ou des acrotères qui la délimitent.

| Code | U | Désignation | Quantité | Prix | Montant |
|---|---|---|---|---|---|
| mt09mcm060a | kg | Mortier-colle amélioré, C2 TE S1, selon NF EN 12004, déformable, avec résistance au glissement et temps ouvert allongé, couleur grise, à base de ciment, granulats de granulométrie fine, résines synthétiques et additifs spéciaux, avec propriétés thixotropiques et à durcissement sans retrait. (matériau) | 2.000 | 583.19 | 1166.38 |
| mt15rev011L | m² | Membrane d'étanchéité souple type EVAC, Dry50 5 "REVESTECH", composée d'une double feuille de polyoléfine thermoplastique avec acétate de vinyle éthylène, avec les deux faces revêtues de fibres de polyester non tissées, de 0,52 mm d'épaisseur et 335 g/m², fournie en rouleaux de 1,2 m de largeur et 5 m de longueur, selon NF EN 13956. (matériau) | 1.050 | 13141.04 | 13798.09 |
| mt15rev040hd | m | Bande de renfort pour membrane d'étanchéité souple type EVAC, Dry80 Banda 50 "REVESTECH", de 480 mm de largeur, composée d'une double feuille de polyoléfine thermoplastique avec acétate de vinyle éthylène, avec les deux faces revêtues de fibres de polyester non tissées, de 0,8 mm d'épaisseur et 625 g/m², fournie en rouleaux de 30 m de longueur. (matériau) | 1.050 | 7982.72 | 8381.86 |
| mo029 | h | Compagnon professionnel III/CP2 poseur de membranes d'étanchéité. (main-d'œuvre) | 0.105 | 1887.12 | 198.15 |
| mo067 | h | Ouvrier professionnel II/OP poseur de membranes d'étanchéité. (main-d'œuvre) | 0.105 | 1209.92 | 127.04 |
| % | % | Frais de chantier des unités d'ouvrage | 2 % | 23671.52 | 473.43 |
|  |  | Coûts directs |  |  | 24144.95 |
