# Revêtement d'un bassin de piscine avec des mosaïques

- Propriété du fichier: CYPE INGENIEROS, S.A.
- Format: FIEBDC-3/2002
- Zone géographique: Côte d'Ivoire
- Devise: XOF
- Coûts indirects: 3.00 %
- Frais généraux: 13.00 %
- Bénéfice: 6.00 %
- TVA: 18.00 %

## A VRD et aménagements extérieurs

### AB Bassins et équipements de piscine

#### ABV Revêtements

**ABV010** m² Revêtement d'un bassin de piscine avec des mosaïques.
Revêtement en mosaïque de grès émaillé, couleur bleue, finition lisse, constituée de tesselles de 50x50x6 mm, montées sur des pièces de maille de 299x299 mm dans des sols et des parois de bassins de piscines, pose avec du mortier-colle de prise normale, à prestations élevées, C1 T, selon NF EN 12004, avec résistance au glissement Webercol Dur "WEBER", couleur grise et mortier de joints cémenteux amélioré, type CG2 W A, selon NF EN 13888, avec absorption d'eau réduite et résistance élevée à l'abrasion, Webercolor Premium "WEBER", couleur Blanco, composé de ciments spéciaux, résine, granulats siliceux, additifs hydrofuges et additifs organiques et inorganiques spécifiques, avec un contenu très bas de composés organiques volatiles (COV), avec technologie Protect³ et Pure Clean.
Critère d'évaluation économique: Le prix ne comprend pas l'imperméabilisation de la piscine.
Inclut: Nettoyage et humidification du parement à revêtir. Mise en place d'une règle horizontale au commencement du carrelage. Implantation des pièces dans le parement pour le calepinage de celles-ci. Mise en place des pièces en utilisant une truelle en caoutchouc. Jointoiement. Nettoyage du parement.
Critère pour le métré: Surface mesurée selon documentation graphique du Projet.
Critère pour le mémoire: On mesurera la surface réellement exécutée selon les spécifications du Projet.

| Code | U | Désignation | Quantité | Prix | Montant |
|---|---|---|---|---|---|
| mt18bdk015a | m² | Mosaïque de grès émaillé, couleur bleue, finition lisse, constituée de tesselles de 50x50x6 mm, montées sur des pièces de maille de 299x299 mm. (matériau) | 1.000 | 15043.53 | 15043.53 |
| mt09mcw010d | kg | Mortier-colle de prise normale, à prestations élevées, C1 T, selon NF EN 12004, avec résistance au glissement Webercol Dur "WEBER", couleur grise, à base de ciment gris, résine synthétique, granulats siliceux et calcaires et additifs organiques et inorganiques, avec résistance à l'immersion dans l'eau. (matériau) | 5.000 | 234.70 | 1173.50 |
| mt09mcw050ia | kg | Mortier de joints cémenteux amélioré, type CG2 W A, selon NF EN 13888, avec absorption d'eau réduite et résistance élevée à l'abrasion, Webercolor Premium "WEBER", couleur Blanco, composé de ciments spéciaux, résine, granulats siliceux, additifs hydrofuges et additifs organiques et inorganiques spécifiques, avec un contenu très bas de composés organiques volatiles (COV), avec technologie Protect³ et Pure Clean, bactéricide, antimoisissure, repoussant l'eau et la saleté, à prise et durcissement rapide, avec effet préventif des efflorescences, avec une haute résistance aux agents chimiques, flexible et imperméable à l'eau, pour jointoiement de tout type de pièces céramiques, pierres naturelles et granito, pour joints de jusqu'à 15 mm. (matériau) | 0.120 | 1590.69 | 190.88 |
| mo024 | h | Compagnon professionnel III/CP2 carreleur en revêtements muraux. (main-d'œuvre) | 0.316 | 1887.12 | 596.33 |
| mo062 | h | Ouvrier professionnel II/OP carreleur en revêtements muraux. (main-d'œuvre) | 0.316 | 1209.92 | 382.33 |
| % | % | Frais de chantier des unités d'ouvrage | 3 % | 17386.57 | 521.60 |
|  |  | Coûts directs |  |  | 17908.17 |
