# Dallage avec revêtement de sol en céramique

- Propriété du fichier: CYPE INGENIEROS, S.A.
- Format: FIEBDC-3/2002
- Zone géographique: Côte d'Ivoire
- Devise: XOF
- Coûts indirects: 3.00 %
- Frais généraux: 13.00 %
- Bénéfice: 6.00 %
- TVA: 18.00 %

## A VRD et aménagements extérieurs

### AS Revêtement de sols extérieurs

#### ASL Pavés et dalles

**ASL040** m² Dallage avec revêtement de sol en céramique.
Fourniture et mise en place d'un revêtement de sol de carreaux céramiques en grès rustique, de 20x20 cm, 8 €/m², capacité d'absorption en eau E<3%, groupe AI, selon NF EN 14411, avec résistance au glissement supérieur à 45 selon DIN CEN/TS 12633, mis en place sur couche de régularisation de 3 cm de mortier de ciment M-5, pose avec du mortier-colle de prise normale, à prestations élevées, C1 T, selon NF EN 12004, avec résistance au glissement Webercol Dur "WEBER", couleur grise et jointoiement avec du mortier de joints cémenteux amélioré, type CG2 W A, selon NF EN 13888, avec absorption d'eau réduite et résistance élevée à l'abrasion, Webercolor Premium "WEBER", couleur Blanco, le tout réalisé sur une chaussée composée de base rigide de béton massif (BCN: CPJ-CEM II/A 32,5 - P - B 20 - 15/25 - E: 1 - NA - P 18-305), de 20 cm d'épaisseur, coulage depuis le camion avec extension et vibration manuelle à l'aide d'une règle vibrante de 3 m, avec finition lissée à la règle réalisée selon les pentes du projet et placé sur plateforme avec indice CBR > 5 (California Bearing Ratio), non comprise dans ce prix. Comprend les joints de dilatation et les découpes à réaliser pour les ajuster aux bords du confinement ou aux intrusions existantes dans le revêtement de sol.
Inclut: Implantation des niveaux de finition. Extension et compactage de la base de béton. Nettoyage et vérification du degré d'humidité de la base. Implantation de la disposition des pièces et des joints de dilatation. Application de l'adhésif. Mise en place des dalles à la pointe de la truelle. Réalisation des joints de fractionnement, périphériques et de rupture. Jointoiement. Suppression et nettoyage du matériau excédant. Nettoyage final du revêtement.
Critère pour le métré: Surface mesurée en projection horizontale, selon documentation graphique du Projet. Le métré par casses et découpes n'a pas été augmenté, puisque 5% de pièces de plus ont été considérées dans la décomposition.
Critère pour le mémoire: On mesurera, en projection horizontale, la surface réellement exécutée selon les spécifications du Projet.

| Code | U | Désignation | Quantité | Prix | Montant |
|---|---|---|---|---|---|
| mt10hmf040qaeg | m³ | Béton non armé prêt à l'emploi BCN: CPJ-CEM II/A 32,5 - P - B 20 - 15/25 - E: 1 - NA - P 18-305. (matériau) | 0.210 | 64421.54 | 13528.52 |
| mt09mor010c | m³ | Mortier de ciment CEM II/B-P 32,5 N type M-5, confectionné sur site avec 250 kg/m³ de ciment et une proportion en volume 1/6. (matériau) | 0.030 | 81077.33 | 2432.32 |
| mt09mcw010d | kg | Mortier-colle de prise normale, à prestations élevées, C1 T, selon NF EN 12004, avec résistance au glissement Webercol Dur "WEBER", couleur grise, à base de ciment gris, résine synthétique, granulats siliceux et calcaires et additifs organiques et inorganiques, avec résistance à l'immersion dans l'eau. (matériau) | 4.000 | 234.70 | 938.80 |
| mt18bcr010ge800 | m² | Carreau céramique en grès rustique, 20x20 cm, 8,00F CFA/m², capacité d'absorption en eau E<3%, groupe AI, selon NF EN 14411, résistance au glissement supérieur à 45 selon DIN CEN/TS 12633. (matériau) | 1.050 | 5247.66 | 5510.04 |
| mt09mcw050ia | kg | Mortier de joints cémenteux amélioré, type CG2 W A, selon NF EN 13888, avec absorption d'eau réduite et résistance élevée à l'abrasion, Webercolor Premium "WEBER", couleur Blanco, composé de ciments spéciaux, résine, granulats siliceux, additifs hydrofuges et additifs organiques et inorganiques spécifiques, avec un contenu très bas de composés organiques volatiles (COV), avec technologie Protect³ et Pure Clean, bactéricide, antimoisissure, repoussant l'eau et la saleté, à prise et durcissement rapide, avec effet préventif des efflorescences, avec une haute résistance aux agents chimiques, flexible et imperméable à l'eau, pour jointoiement de tout type de pièces céramiques, pierres naturelles et granito, pour joints de jusqu'à 15 mm. (matériau) | 0.023 | 1590.69 | 36.59 |
| mq04dua020b | h | Dumper à décharge frontale de 2 t de charge utile. (matériel) | 0.032 | 4869.44 | 155.82 |
| mq06vib020 | h | Règle vibrante de 3 m. (matériel) | 0.090 | 2453.11 | 220.78 |
| op00sie030 |  | Scie à disque de diamant, pour table de travail, à coupe humide. | 1.000 | 0.00 | 0.00 |
| au00auh020 |  | Rigole pour le coulage du béton. | 1.000 | 0.00 | 0.00 |
| mo023 | h | Compagnon professionnel III/CP2 carreleur en revêtements de sols. (main-d'œuvre) | 0.333 | 1887.12 | 628.41 |
| mo061 | h | Ouvrier professionnel II/OP carreleur en revêtements de sols. (main-d'œuvre) | 0.333 | 1209.92 | 402.90 |
| mo087 | h | Ouvrier professionnel II/OP VRD espaces publics. (main-d'œuvre) | 0.129 | 1209.92 | 156.08 |
| % | % | Frais de chantier des unités d'ouvrage | 2 % | 24010.26 | 480.21 |
|  |  | Coûts directs |  |  | 24490.47 |
