# Bardage ventilé, en plaques de plâtre. Système Placotherm V "PLACO"

- Propriété du fichier: CYPE INGENIEROS, S.A.
- Format: FIEBDC-3/2002
- Zone géographique: Côte d'Ivoire
- Devise: XOF
- Coûts indirects: 3.00 %
- Frais généraux: 13.00 %
- Bénéfice: 6.00 %
- TVA: 18.00 %

## E Enveloppe et finition extérieure

### EB Revêtements et bardages de parement

#### EBL Bardages ventilés de plaques de plâtre

**EBL010** m² Bardage ventilé, en plaques de plâtre. Système Placotherm V "PLACO".
Bardage ventilé, de plaques de plâtre GM-FH1 / NF EN 15283-2 - 1200 / 2800 / 12,5 / à bords longitudinaux amincis, Glasroc X 13 "PLACO", mise en place avec des vis, via le système Placotherm V Glasroc X "PLACO" avec DAU nº 17/105 A, sur l'ossature de soutien en aluminium extrudé de montants verticaux en T et en L, de 1,8 mm d'épaisseur avec une modulation de 600 mm; imperméabilisation avec écran hautement perméable à la vapeur d'eau imperméable à l'eau de pluie, Placotherm Estándar, couche de base de mortier polymérique à prestations élevées renforcé avec des fibres, Placotherm Base, couleur blanche, composé de ciment blanc, charges minérales, résines hydrofuges redispersables, fibres et additifs spéciaux armé avec maille de renfort CMALL 160 et couche de finition de mortier organique Webertene Advance XS "WEBER", couleur à choisir, gamme Estándar, finition goutte, avec une taille maximale de particule de 0,5 mm, à base de siloxanes, charges minérales, pigments résistants aux rayons UV, fongicides et additifs spéciaux sur impression régulatrice d'absorption Webertene Primer "WEBER". Comprend les équerres de bardage de fixation et les équerres réglables pour la fixation de l'ossature de soutien, la visserie pour la fixation des plaques, les fixations pour l'ancrage des profilés, le mortier Placotherm Base et la bande CMALL 160 "PLACO", pour le traitement des joints, le profilé en PVC avec maille en fibre de verre anti-alcalin, Perfil Goteo "PLACO", pour arrêt en liteau, et le ruban adhésif double face pour la fixation de l'écran hautement perméable à la vapeur d'eau.
Critère d'évaluation économique: Le prix ne comprend pas l'isolation thermique.
Inclut: Nettoyage et préparation de la surface support. Implantation des joints de dilatation et des pans. Implantation du calepinage du revêtement et des points d'ancrage de l'ossature de soutien. Fixation des équerres de bardage au support de base. Fixation de l'ossature de soutien à la paroi principale et au plancher. Mise en place et fixation provisoire de l'imperméabilisation. Mise en place et boulonnage des plaques à la sous-structure support. Traitement des joints. Réalisation de tous les travaux nécessaires pour la résolution des ouvertures. Mise en place du profilé d'arrêt en linteau. Extension de la couche de mortier base et mise en place de la maille de renfort. Application de la couche d'apprêt. Application de la couche de finition.
Critère pour le métré: Surface mesurée selon documentation graphique du Projet, sans déduire les ouvertures inférieures à 1 m², déduisant 50% des ouvertures entre 1 et 2 m² et 100% des ouvertures de plus de 2 m², ajoutant au contraire, à ces dernières, la surface de la partie intérieure de l'ouverture, correspondant à la développée des jambages et des linteaux. Dans les ouvertures qui ne sont pas déduites, ou qui sont partiellement déduites, sont inclus les travaux pour réaliser la surface intérieure de l'ouverture.
Critère pour le mémoire: On mesurera la surface réellement exécutée selon les spécifications du Projet, sans déduire les ouvertures inférieures à 1 m², déduisant 50% des ouvertures entre 1 et 2 m² et 100% des ouvertures de plus de 2 m², ajoutant au contraire, à ces dernières, la surface de la partie intérieure de l'ouverture, correspondant à la développée des jambages et des linteaux. Dans les ouvertures qui ne sont pas déduites, ou qui sont partiellement déduites, sont inclus les travaux pour réaliser la surface intérieure de l'ouverture.

| Code | U | Désignation | Quantité | Prix | Montant |
|---|---|---|---|---|---|
| mt12ple300a | U | Équerre de bardage de fixation en aluminium extrudé de composition 6063 et traitement thermique T66, avec isolation en polypropylène de 5 mm d'épaisseur, pour rupture de pont thermique, "PLACO", de 65 mm de longueur. (matériau) | 0.460 | 5538.86 | 2547.88 |
| mt12ple310a | U | Équerre de bardage réglable en aluminium extrudé de composition 6063 et traitement thermique T66, avec isolation en polypropylène de 5 mm d'épaisseur, pour rupture de pont thermique, "PLACO", de 65 mm de longueur. (matériau) | 1.390 | 4270.42 | 5935.88 |
| mt12plt100 | U | Cheville en nylon avec vis en acier galvanisé avec tête hexagonale, "PLACO", de 10 mm de diamètre et 80 mm de longueur, pour fixation des équerres de bardage. (matériau) | 2.315 | 968.24 | 2241.48 |
| mt12plp300 | m | Profilé en T en aluminium extrudé de composition 6063 et traitement thermique T-66, "PLACO", de 1,8 mm d'épaisseur, fourni en barres de 6 m de longueur. (matériau) | 0.830 | 7652.92 | 6351.92 |
| mt12plp310 | m | Profilé en L en aluminium extrudé de composition 6063 et traitement thermique T-66, "PLACO", de 1,8 mm d'épaisseur, fourni en barres de 6 m de longueur. (matériau) | 0.830 | 6046.23 | 5018.37 |
| mt12plt060 | U | Vis autoforeuse en acier inoxydable "PLACO", avec tête hexagonale, de 19 mm de longueur. (matériau) | 4.630 | 411.40 | 1904.78 |
| mt15mvp010a | m | Écran hautement perméable à la vapeur d'eau imperméable à l'eau de pluie, Placotherm Estándar "PLACO", de 175 µm d'épaisseur et 60 g/m², de 0,01 m d'épaisseur de la couche d'air équivalente à la diffusion de la vapeur d'eau, selon NF EN 1931, étanchéité à l'eau classe W1 selon NF EN 1928, perméabilité à l'air 2 m³/h·m² à 50 Pa, (Euroclasse E de réaction au feu, selon NF EN 13501-1), fourni en rouleaux de 1,50x50 m, selon NF EN 13859-2. (matériau) | 1.100 | 2339.89 | 2573.88 |
| mt12plk010fembc | m² | Plaque de plâtre GM-FH1 / NF EN 15283-2 - 1200 / 2800 / 12,5 / à bords longitudinaux amincis, Glasroc X 13 "PLACO", constituée d'un noyau de plâtre revêtu sur les deux faces avec fibre de verre avec traitement hydrophobe. (matériau) | 1.050 | 19195.73 | 20155.52 |
| mt12plq020b | U | Vis THTPF 38 "PLACO", avec tête en trompette, de 38 mm de longueur, pour installation de plaques de ciment sur des profilés. (matériau) | 20.000 | 55.85 | 1117.00 |
| mt28mpp010a | kg | Mortier polymérique à prestations élevées renforcé avec des fibres, Placotherm Base, "PLACO", couleur blanche, composé de ciment blanc, charges minérales, résines hydrofuges redispersables, fibres et additifs spéciaux, à appliquer à la truelle, pour traitement des joints et rebouchage superficiel de plaques dans des systèmes Placotherm, type GP CSIII W2, selon NF EN 998-1. (matériau) | 4.600 | 754.30 | 3469.78 |
| mt28fvp010a | m | Bande à joint d'une maille en fibre de verre anti-alcalin, CMALL 160 "PLACO", de 160 g/m² de masse surfacique, de 100 mm de largeur et 0,52 mm d'épaisseur, fournie en rouleaux de 50 m de longueur. (matériau) | 2.100 | 253.69 | 532.75 |
| mt28fvp020a | m | Maille de renfort de fibre de verre anti-alcalin, CMALL 160 "PLACO", de 160 g/m² de masse surfacique, de 1,1 m de largeur et 0,52 mm d'épaisseur, fournie en rouleaux de 50 m de longueur. (matériau) | 1.100 | 2266.28 | 2492.91 |
| mt28fvp050 | m | Profilé en PVC avec maille en fibre de verre anti-alcalin, Perfil Goteo "PLACO", pour arrêt en liteau, fourni en barres de 2,5 m de longueur. (matériau) | 0.170 | 2579.16 | 438.46 |
| mt28esc090c | kg | Mortier organique Webertene Advance XS "WEBER", couleur à choisir, gamme Estándar, finition goutte, à base de siloxanes, charges minérales, pigments résistants aux rayons UV, fongicides et additifs spéciaux. Selon NF EN 15824. (matériau) | 1.500 | 3600.88 | 5401.32 |
| mt15pdw100a | m | Ruban adhésif double face, avec adhésif acrylique, de 50 mm de largeur, avec résistance aux rayons UV, intervalle de température de travail de -20 à 100°C, fournie en rouleaux de 50 m de longueur. (matériau) | 1.600 | 918.36 | 1469.38 |
| op00tal010 |  | Perceuse. | 1.000 | 0.00 | 0.00 |
| op00ato010 |  | Tournevis. | 1.000 | 0.00 | 0.00 |
| mo052 | h | Compagnon professionnel III/CP2 poseur de systèmes de façades préfabriqués. (main-d'œuvre) | 0.752 | 1939.14 | 1458.23 |
| mo099 | h | Ouvrier professionnel II/OP poseur de systèmes de façades préfabriqués. (main-d'œuvre) | 0.752 | 1209.92 | 909.86 |
| % | % | Frais de chantier des unités d'ouvrage | 2 % | 64019.40 | 1280.39 |
|  |  | Coûts directs |  |  | 65299.79 |
