# Hydrofuge transparent pour façades

- Propriété du fichier: CYPE INGENIEROS, S.A.
- Format: FIEBDC-3/2002
- Zone géographique: Côte d'Ivoire
- Devise: XOF
- Coûts indirects: 3.00 %
- Frais généraux: 13.00 %
- Bénéfice: 6.00 %
- TVA: 18.00 %

## E Enveloppe et finition extérieure

### ES Traitements spéciaux de façade

#### ESH Hydrofuges

**ESH010** m² Hydrofuge transparent pour façades.
Application d'un traitement superficiel de protection hydrofuge pour façades de pierre naturelle, avec imprégnation hydrofuge incolore en base aqueuse, Weberneto S-400 "WEBER", anticarbonatation, appliquée en deux couches (rendement: 0,1 l/m²). Comprend le nettoyage de la surface support.
Inclut: Nettoyage général du parement support. Application de l'hydrofuge.
Critère pour le métré: Surface mesurée selon documentation graphique du Projet, avec le même critère que le support de base.
Critère pour le mémoire: On mesurera la surface réellement exécutée selon les spécifications du Projet, avec le même critère que le support de base.

| Code | U | Désignation | Quantité | Prix | Montant |
|---|---|---|---|---|---|
| mt27tsw020a | l | Imprégnation hydrofuge incolore en base aqueuse, Weberneto S-400 "WEBER", anticarbonatation. (matériau) | 0.100 | 24269.49 | 2426.95 |
| mo038 | h | Compagnon professionnel III/CP2 peintre. (main-d'œuvre) | 0.190 | 1887.12 | 358.55 |
| % | % | Frais de chantier des unités d'ouvrage | 2 % | 2785.50 | 55.71 |
|  |  | Coûts directs |  |  | 2841.21 |
