# Trappe pour doublage en plaques de plâtre, système "PLACO"

- Propriété du fichier: CYPE INGENIEROS, S.A.
- Format: FIEBDC-3/2002
- Zone géographique: Côte d'Ivoire
- Devise: XOF
- Coûts indirects: 3.00 %
- Frais généraux: 13.00 %
- Bénéfice: 6.00 %
- TVA: 18.00 %

## F Aménagements et finitions

### FD Doublages

#### FDP Contrecloisons en plaques de plâtre sur ossature métallique

**FDP050** U Trappe pour doublage en plaques de plâtre, système "PLACO".
Trappe d'accès en acier galvanisé laqué, couleur blanche, Metaltramp "PLACO", de 400x400 mm, constituée de cadre et porte avec clé, pour doublage en plaques de plâtre. Comprend accessoires de montage.
Critère d'évaluation économique: Le prix comprend la résolution des rencontres et des points singuliers.
Inclut: Marquage et découpe de la plaque de plâtre. Mise en place de la trappe.
Critère pour le métré: Nombre d'unités prévues, selon documentation graphique du Projet.
Critère pour le mémoire: On mesurera le nombre d'unités réellement mises en place selon les spécifications du Projet.

| Code | U | Désignation | Quantité | Prix | Montant |
|---|---|---|---|---|---|
| mt12plk060a | U | Trappe d'accès en acier galvanisé laqué, couleur blanche, Metaltramp "PLACO", de 400x400 mm, constituée de cadre et porte avec clé. (matériau) | 1.000 | 21885.67 | 21885.67 |
| op00fre010 |  | Fraiseuse. | 0.100 | 0.00 | 0.00 |
| mo015 | h | Compagnon professionnel III/CP2 monteur de faux plafonds en plaques de plâtre. (main-d'œuvre) | 0.116 | 1939.14 | 224.94 |
| mo082 | h | Ouvrier professionnel II/OP monteur de faux plafonds en plaques de plâtre. (main-d'œuvre) | 0.116 | 1209.92 | 140.35 |
| % | % | Frais de chantier des unités d'ouvrage | 2 % | 22250.96 | 445.02 |
|  |  | Coûts directs |  |  | 22695.98 |
