# Couche de base de mortier de chaux sur parement extérieur

- Propriété du fichier: CYPE Ingenieros S.A.
- Format: FIEBDC-3/2016
- Logiciel: Générateur de prix de la construction. CYPE Ingenieros, S.A.
- Date: 01/07/2024
- Zone géographique: Côte d'Ivoire
- Devise: XOF
- Coûts indirects: 3 %
- Frais généraux: 13 %
- Bénéfice: 6 %
- TVA: 18 %

## E Enveloppe et finition extérieure

### ED Enduits de mortier industriel

#### EDI Sous-enduits à la chaux

**EDI010** m² Couche de base de mortier de chaux sur parement extérieur.
Couche de base de mortier de chaux, type GP CSIII W2, selon NF EN 998-1, Webercal Basic "WEBER", couleur grise, de 15 mm d'épaisseur, lissé à la règle, avec finition rugueuse, application manuelle, sur parement extérieur en maçonnerie de terre cuite, vertical. Comprend les profilés en PVC, pour la réalisation des joints et la maille en fibre de verre anti-alcalin dans les changements de matériaux et en abouts de plancher, pour éviter les fissures.
Critère d'évaluation économique: Le prix comprend la protection des éléments du contour qui pourraient être affectés pendant les travaux et la résolution des points singuliers, mais il ne comprend pas la couche de finition de mortier.
Inclut: Préparation de la surface support. Calepinage des pans. Mise en place de règles et de cordeaux. Mise en place des taquets. Réalisation des guides. Préparation du mortier. Placement de la maille entre différents matériaux et en abouts de plancher. Application du mortier. Réalisation des joints et des points singuliers. Réalisation d'une finition. Séchage du mortier.
Critère pour le métré: Surface mesurée selon documentation graphique du Projet, déduisant 50% des ouvertures entre 2 et 4 m² et 100% des ouvertures de plus de 4 m², ajoutant au contraire, à ces dernières, la surface de la partie intérieure de l'ouverture, correspondant à la développée des jambages et des linteaux. Dans les ouvertures qui ne sont pas déduites, ou qui sont partiellement déduites, sont inclus les travaux pour réaliser la surface intérieure de l'ouverture.
Critère pour le mémoire: On mesurera la surface réellement exécutée selon les spécifications du Projet, déduisant 50% des ouvertures entre 2 et 4 m² et 100% des ouvertures de plus de 4 m², ajoutant au contraire, à ces dernières, la surface de la partie intérieure de l'ouverture, correspondant à la développée des jambages et des linteaux. Dans les ouvertures qui ne sont pas déduites, ou qui sont partiellement déduites, sont inclus les travaux pour réaliser la surface intérieure de l'ouverture.

| Code | U | Désignation | Quantité | Prix | Montant |
|---|---|---|---|---|---|
| mt08aaa010a | m³ | Eau. (matériau) | 0.005 | 1054.78 | 5.274 |
| mt28esc020a | kg | Mortier de chaux, type GP CSIII W2, selon NF EN 998-1, pour utilisation à l'intérieur ou à l'extérieur, Webercal Basic "WEBER", couleur grise, composé de chaux aérée, liants hydrauliques, granulats à granulométrie compensée et additifs organiques et inorganiques, fourni en sacs. (matériau) | 24 | 211.68 | 5080.320 |
| mt28maw050j | m² | Maille en fibre de verre anti-alcalin, Webertherm Malla 200 "WEBER", de 7x6,5 mm de vide de maille, 195 g/m² de masse surfacique, 0,65 mm d'épaisseur et de 0,11x50 m, pour armer les mortiers. (matériau) | 0.21 | 1633.75 | 343.088 |
| mt28mon030 | m | Profilé pour joints en PVC. (matériau) | 0.75 | 295.97 | 221.978 |
| mo039 | h | Compagnon professionnel III/CP2 enduiseur. (main-d'œuvre) | 0.506 | 1887.12 | 954.883 |
| mo111 | h | Ouvrier d'exécution I/OE2 enduiseur. (main-d'œuvre) | 0.306 | 1202.3 | 367.904 |
| % | % | Frais de chantier des unités d'ouvrage | 2 % | 6973.447 | 139.469 |
|  |  | Coûts directs |  |  | 7112.916 |

Déchets:
- pose: mt28esc020a; facteur de déchet 0.0198
- pose: mt28maw050j; facteur de déchet 0.055
- pose: mt28mon030 Profilé pour joints en PVC; facteur de déchet 0.08

## Ressources

**mt08aaa010a** m³ Eau
Données techniques: Coût énergétique 60.000 MJ; Émission de CO2 30.000 kg

**mt28esc020a** kg Mortier de chaux
Données techniques: Coût énergétique 4.265 MJ; Émission de CO2 0.258 kg; Code CED 17 01 01; Masse de l'élément 1 kg; Volume 0.000667 m3
Déchets:
- emballage: re150101 Emballages en papier et en carton. (composant de déchet); quantité 0.009 kg; Code CED 15 01 01; Masse de l'élément 1 kg; Volume 0.001333 m3

**mt28maw050j** m² Maille en fibre de verre anti-alcalin
Données techniques: Coût énergétique 15.950 MJ; Émission de CO2 0.784 kg; Code CED 17 02 03; Masse de l'élément 0.195 kg; Volume 0.000325 m3
Déchets:
- emballage: re170203 Plastique. (composant de déchet); quantité 0.024 kg; Code CED 17 02 03; Masse de l'élément 1 kg; Volume 0.001667 m3

**mt28mon030** m Profilé pour joints en PVC
Données techniques: Coût énergétique 12.316 MJ; Émission de CO2 0.035 kg; Code CED 17 02 03; Masse de l'élément 0.07 kg; Volume 0.000117 m3
Déchets:
- emballage: re150101 Emballages en papier et en carton; quantité 0.018 kg
- emballage: re170201 Bois. (composant de déchet); quantité 0.052 kg; Code CED 17 02 01; Masse de l'élément 1 kg; Volume 0.000909 m3
- emballage: re170203 Plastique; quantité 0.003 kg
