# Mortier d'enduit monocouche

- Propriété du fichier: CYPE Ingenieros S.A.
- Format: FIEBDC-3/2016
- Logiciel: Générateur de prix de la construction. CYPE Ingenieros, S.A.
- Date: 01/07/2024
- Zone géographique: Côte d'Ivoire
- Devise: XOF
- Coûts indirects: 3 %
- Frais généraux: 13 %
- Bénéfice: 6 %
- TVA: 18 %

## E Enveloppe et finition extérieure

### ED Enduits de mortier industriel

#### EDM Enduits monocouche

**EDM010** m² Mortier d'enduit monocouche.
Réalisation dans les façades d'un revêtement continu de 15 mm d'épaisseur, imperméable à l'eau de pluie, avec du mortier d'enduit monocouche Weberpral Arid "WEBER", finition avec gravier projeté, couleur à choisir, gamme Estándar, type OC CSIII W1 selon NF EN 998-1, composé de ciment blanc, chaux, granulats à granulométrie compensée, additifs organiques et inorganiques et de pigments minéraux. Appliqué manuellement sur une surface de brique en terre cuite, brique ou bloc en béton ou brique en terre cuite à isolation rapportée, pose à joint mince. Comprend la préparation de la surface support, mise en place de maille en fibre de verre anti-alcalin, Webertherm Malla 200 "WEBER", de 7x6,5 mm de vide de maille, 195 g/m² de masse surfacique et 0,65 mm d'épaisseur pour le renfort des rencontres entre différents matériaux et en abouts de plancher, sur 20% de la surface du parement, la réalisation des joints, les angles, les guides, les arêtes, les feuillures, les jambages et les linteaux, les arrêts aux rencontres avec les parements, les revêtements ou les autres éléments reçus sur sa surface.
Inclut: Préparation de la surface support. Calepinage des pans. Fini en arête et réalisation des joints. Préparation du mortier d'enduit monocouche. Application du mortier d'enduit monocouche. Réglage et lissage du revêtement. Finition superficielle. Révisions et nettoyage final.
Critère pour le métré: Surface mesurée selon documentation graphique du Projet, en déduisant les baies de surface supérieure à 3 m² et en incluant le développement des feuillures.
Critère pour le mémoire: On mesurera la surface réellement exécutée selon les spécifications du Projet, en déduisant les baies de surface supérieure à 3 m² et en incluant le développement des feuillures.

| Code | U | Désignation | Quantité | Prix | Montant |
|---|---|---|---|---|---|
| mt28moc010qg | kg | Mortier d'enduit monocouche Weberpral Arid "WEBER", finition avec gravier projeté, couleur à choisir, gamme Estándar, type OC CSIII W1 selon NF EN 998-1, composé de ciment blanc, chaux, granulats à granulométrie compensée, additifs organiques et inorganiques et de pigments minéraux. (matériau) | 19.5 | 479.94 | 9358.830 |
| mt28mon020b | kg | Granulat de marbre, provenant du concassage, à projeter sur mortier, de granulométrie comprise entre 5 et 9 mm. (matériau) | 15 | 312.88 | 4693.200 |
| mt28maw050j | m² | Maille en fibre de verre anti-alcalin, Webertherm Malla 200 "WEBER", de 7x6,5 mm de vide de maille, 195 g/m² de masse surfacique, 0,65 mm d'épaisseur et de 0,11x50 m, pour armer les mortiers. (matériau) | 0.21 | 1633.75 | 343.088 |
| mt28mon030 | m | Profilé pour joints en PVC. (matériau) | 0.75 | 295.97 | 221.978 |
| mt28mon050 | m | Profilé en PVC rigide pour la réalisation d'arêtes dans les revêtements en mortier d'enduit monocouche. (matériau) | 1.25 | 312.88 | 391.100 |
| mt27wav020a | m | Ruban adhésif de masquage, de 25 mm de largeur. (matériau) | 1 | 84.56 | 84.560 |
| mo039 | h | Compagnon professionnel III/CP2 enduiseur. (main-d'œuvre) | 0.401 | 1887.12 | 756.735 |
| mo111 | h | Ouvrier d'exécution I/OE2 enduiseur. (main-d'œuvre) | 0.221 | 1202.3 | 265.708 |
| % | % | Frais de chantier des unités d'ouvrage | 4 % | 16115.199 | 644.608 |
|  |  | Coûts directs |  |  | 16759.807 |

Déchets:
- pose: mt28moc010qg; facteur de déchet 0.018685
- pose: mt28mon020b Granulat de marbre, provenant du concassage, à projeter sur mortier, de granulométrie comprise entre 5 et 9 mm; facteur de déchet 0.009
- pose: mt28maw050j; facteur de déchet 0.055
- pose: mt28mon030 Profilé pour joints en PVC; facteur de déchet 0.08
- pose: mt28mon050 Profilé en PVC rigide pour la réalisation d'arêtes dans les revêtements en mortier d'enduit monocouche; facteur de déchet 0.056
- pose: mt27wav020a Ruban adhésif de masquage, de 25 mm de largeur; facteur de déchet 0.0441176

## Ressources

**mt28moc010qg** kg Mortier d'enduit monocouche Weberpral Arid "WEBER"
Données techniques: Coût énergétique 3.340 MJ; Émission de CO2 0.250 kg; Code CED 17 01 01; Masse de l'élément 1 kg; Volume 0.000667 m3

**mt28mon020b** kg Granulat de marbre, provenant du concassage, à projeter sur mortier, de granulométrie comprise entre 5 et 9 mm
Données techniques: Coût énergétique 0.075 MJ; Émission de CO2 0.004 kg; Code CED 01 04 08; Masse de l'élément 1 kg; Volume 0.000667 m3

**mt28maw050j** m² Maille en fibre de verre anti-alcalin
Données techniques: Coût énergétique 15.950 MJ; Émission de CO2 0.784 kg; Code CED 17 02 03; Masse de l'élément 0.195 kg; Volume 0.000325 m3
Déchets:
- emballage: re170203 Plastique. (composant de déchet); quantité 0.024 kg; Code CED 17 02 03; Masse de l'élément 1 kg; Volume 0.001667 m3

**mt28mon030** m Profilé pour joints en PVC
Données techniques: Coût énergétique 12.316 MJ; Émission de CO2 0.035 kg; Code CED 17 02 03; Masse de l'élément 0.07 kg; Volume 0.000117 m3
Déchets:
- emballage: re150101 Emballages en papier et en carton. (composant de déchet); quantité 0.018 kg; Code CED 15 01 01; Masse de l'élément 1 kg; Volume 0.001333 m3
- emballage: re170201 Bois. (composant de déchet); quantité 0.052 kg; Code CED 17 02 01; Masse de l'élément 1 kg; Volume 0.000909 m3
- emballage: re170203 Plastique; quantité 0.003 kg

**mt28mon050** m Profilé en PVC rigide pour la réalisation d'arêtes dans les revêtements en mortier d'enduit monocouche
Données techniques: Coût énergétique 3.294 MJ; Émission de CO2 0.351 kg; Code CED 17 02 03; Masse de l'élément 0.07 kg; Volume 0.000117 m3
Déchets:
- emballage: re170203 Plastique; quantité 0.002 kg

**mt27wav020a** m Ruban adhésif de masquage, de 25 mm de largeur
Données techniques: Coût énergétique 0.002 MJ; Émission de CO2 0.003 kg; Code CED 20 01 01; Masse de l'élément 0.0034 kg; Volume 0.000005 m3
