# Toiture terrasse chaude, inaccessible, avec du gravier, de type conventionnel. Imperméabilisation avec des membranes bitumineuses, de type bicouche

- Propriété du fichier: CYPE Ingenieros S.A.
- Format: FIEBDC-3/2016
- Logiciel: Générateur de prix de la construction. CYPE Ingenieros, S.A.
- Date: 01/07/2024
- Zone géographique: Côte d'Ivoire
- Devise: XOF
- Coûts indirects: 3 %
- Frais généraux: 13 %
- Bénéfice: 6 %
- TVA: 18 %

## E Enveloppe et finition extérieure

### ET Couvertures de toitures terrasses

#### ETH Toitures chaudes non accessibles

**ETH080** m² Toiture terrasse chaude, inaccessible, avec du gravier, de type conventionnel. Imperméabilisation avec des membranes bitumineuses, de type bicouche.
Toiture terrasse chaude, inaccessible, avec du gravier, type conventionnelle, pente de 1% à 5%. FORME DE PENTES: via l'enceinte au niveau des noues, des arêtiers et des joints, avec des murets de brique creuse courante en terre cuite et couche d'argile expansée, Arlita Dur "WEBER", déversée à sec et consolidée à sa surface avec du lait de ciment, en fournissant une résistance à la compression de 1 MPa et avec une conductivité thermique de 0,087 W/(mK), avec épaisseur moyenne de 10 cm; avec couche de régularisation de mortier de ciment, confectionné sur chantier, dosage 1:6 de 4 cm d'épaisseur, finition talochée; ISOLATION THERMIQUE: panneau en mousse de polyisocyanurate soudable, de 40 mm d'épaisseur; IMPERMÉABILISATION: type bicouche, adhérée, composée d'une membrane en bitume modifié par élastomère SBS, LBM(SBS)-30-FV et une membrane en bitume modifié par élastomère SBS, LBM(SBS)-30-FP, totalement adhérées avec un chalumeau, sans coïncidence des joints; COUCHE SÉPARATRICE SOUS PROTECTION: géotextile non tissé composé de fibres de polyester unies par aiguilletage, (200 g/m²); COUCHE DE PROTECTION: Couche de galets lavés, avec une épaisseur moyenne de 10 cm.
Critère d'évaluation économique: Le prix ne comprend ni l'exécution et le scellement des joints ni l'exécution des arrêts aux rencontres avec les parements et les écoulements.
Inclut: Implantation des points singuliers. Implantation des pentes et traçage des noues, des faîtages et des jonctions. Réalisation des pentes via l'enceinte au niveau des noues, des arêtiers et des joints, avec des murets de brique. Remplissage des joints avec du polystyrène expansé. Déversement à sec de l'argile expansée jusqu'à atteindre le niveau supérieur des murets, et consolidation avec un lait de ciment. Coulage, extension et réglage de la couche de mortier de régularisation. Révision de la surface de base dans laquelle est réalisée la fixation de l'isolant conformément aux exigences de la technique à utiliser. Découpe, ajustement et mise en place de l'isolant. Nettoyage et préparation de la surface. Mise en place de l'imperméabilisation. Mise en place de la couche séparatrice sous protection. Coulage et extension de la couche de protection de gravier.
Critère pour le métré: Surface mesurée en projection horizontale, selon documentation graphique du Projet, à partir des faces intérieures des parapets ou des acrotères qui la délimitent.
Critère pour le mémoire: On mesurera, en projection horizontale, la surface réellement exécutée selon les spécifications du Projet, à partir des faces intérieures des parapets ou des acrotères qui la délimitent.

| Code | U | Désignation | Quantité | Prix | Montant |
|---|---|---|---|---|---|
| mt04lcc010c | U | Brique creuse en terre cuite (tochana), à revêtir, 29x14x9 cm, pour utilisation en maçonnerie protégée (pièce en P), densité 805 kg/m³, selon NF EN 771-1. (matériau) | 3 | 219.58 | 658.740 |
| mt01arl030u | m³ | Argile expansée, Arlita Dur "WEBER", fournie en sacs, selon NF EN 13055-1. (matériau) | 0.1 | 94682.3 | 9468.230 |
| mt09lec020b | m³ | Lait de ciment CEM II/B-P 32,5 N 1/3. (matériau) | 0.01 | 79178.73 | 791.787 |
| mt16pea020b | m² | Panneau rigide en polystyrène expansé, selon NF EN 13163, usinage latéral droit, de 20 mm d'épaisseur, résistance thermique 0,55 m²K/W, conductivité thermique 0,036 W/(mK), pour joint de dilatation. (matériau) | 0.01 | 1133.14 | 11.331 |
| mt08aaa010a | m³ | Eau. (matériau) | 0.008 | 1054.78 | 8.438 |
| mt01arg005a | t | Sable de carrière, pour mortier confectionné sur le chantier. (matériau) | 0.065 | 11441.2 | 743.678 |
| mt08cem000a | kg | Ciment gris en sacs. (matériau) | 10 | 76.65 | 766.500 |
| mt16pol020a | m² | Panneau en mousse de polyisocyanurate soudable, de 40 mm d'épaisseur, résistance à la compression 175 kPa, résistance thermique 1,4 m²K/W, conductivité thermique 0,028 W/(mK), protégé en partie supérieure avec voile de verre avec finition bitumineuse et en partie inférieure avec voile de verre, Euroclasse B-s2, d0 de réaction au feu selon NF EN 13501-1. (matériau) | 1.05 | 8284.61 | 8698.841 |
| mt14lba010c | m² | Membrane en bitume modifié par élastomère SBS, LBM(SBS)-30-FP, de 2,5 mm d'épaisseur, masse nominale 3 kg/m², avec une armature de feutre de polyester non tissé de 160 g/m², de surface non protégée. Selon NF EN 13707. (matériau) | 1.1 | 4683.67 | 5152.037 |
| mt14lba010a | m² | Membrane en bitume modifié par élastomère SBS, LBM(SBS)-30-FV, de 2,5 mm d'épaisseur, masse nominale 3 kg/m², avec une armature de feutre en fibre de verre de 60 g/m², de surface non protégée. Selon NF EN 13707. (matériau) | 1.1 | 4060.28 | 4466.308 |
| mt14gsa020ce | m² | Géotextile non tissé composé de fibres de polyester unies par aiguilletage, avec une résistance à la traction longitudinale de 1,63 kN/m, une résistance à la traction transversale de 2,08 kN/m, une ouverture de cône à l'essai de perforation dynamique selon NF EN ISO 13433 inférieure à 27 mm, résistance CBR au poinçonnement 0,4 kN et une masse surfacique de 200 g/m², selon NF EN 13252. (matériau) | 1.05 | 787.45 | 826.823 |
| mt01arc010 | t | Galets lavés, de granulométrie comprise entre 16 et 32 mm. (matériau) | 0.18 | 13761.22 | 2477.020 |
| mq06hor010 | h | Bétonnière électrique avec une capacité de gâchage de 160 l. (matériel) | 0.028 | 1618.08 | 45.306 |
| mo020 | h | Compagnon professionnel III/CP2 construction. (main-d'œuvre) | 0.174 | 1887.12 | 328.359 |
| mo113 | h | Ouvrier d'exécution I/OE1 construction. (main-d'œuvre) | 0.59 | 1164.21 | 686.884 |
| mo029 | h | Compagnon professionnel III/CP2 poseur de membranes d'étanchéité. (main-d'œuvre) | 0.2 | 1887.12 | 377.424 |
| mo067 | h | Ouvrier professionnel II/OP poseur de membranes d'étanchéité. (main-d'œuvre) | 0.2 | 1209.92 | 241.984 |
| mo054 | h | Compagnon professionnel III/CP2 poseur d'isolants rigides ou flexibles. (main-d'œuvre) | 0.053 | 1939.14 | 102.774 |
| mo101 | h | Ouvrier professionnel II/OP poseur d'isolants rigides ou flexibles. (main-d'œuvre) | 0.053 | 1209.92 | 64.126 |
| % | % | Frais de chantier des unités d'ouvrage | 2 % | 35916.590 | 718.332 |
|  |  | Coûts directs |  |  | 36634.922 |

Déchets:
- pose: mt04lcc010c; facteur de déchet 0.0310799
- pose: mt01arl030u Argile expansée, Arlita Dur "WEBER", fournie en sacs, selon NF EN 13055-1; facteur de déchet 0.003
- pose: mt09lec020b Lait de ciment CEM II/B-P 32,5 N 1/3; facteur de déchet 0.0036
- pose: mt16pea020b; facteur de déchet 0.048
- pose: mt01arg005a Sable de carrière, pour mortier confectionné sur le chantier; facteur de déchet 0.00501329
- pose: mt08cem000a Ciment gris en sacs; facteur de déchet 0.00756
- pose: mt14lba010c; facteur de déchet 0.07
- pose: mt14lba010a; facteur de déchet 0.07
- pose: mt14gsa020ce; facteur de déchet 0.07
- pose: mt01arc010 Galets lavés, de granulométrie comprise entre 16 et 32 mm; facteur de déchet 0.0039739

## Ressources

**mt04lcc010c** U Brique creuse en terre cuite (tochana)
Données techniques: Coût énergétique 10.600 MJ; Émission de CO2 0.684 kg; Code CED 17 01 02; Masse de l'élément 2.94 kg; Volume 0.002352 m3
Déchets:
- emballage: re170201 Bois. (composant de déchet); quantité 0.014 kg; Code CED 17 02 01; Masse de l'élément 1 kg; Volume 0.000909 m3
- emballage: re170203 Plastique. (composant de déchet); quantité 0.001 kg; Code CED 17 02 03; Masse de l'élément 1 kg; Volume 0.001667 m3

**mt01arl030u** m³ Argile expansée, Arlita Dur "WEBER", fournie en sacs, selon NF EN 13055-1
Données techniques: Coût énergétique 1051.540 MJ; Émission de CO2 67.918 kg; Code CED 01 04 09; Masse de l'élément 350 kg; Volume 0.21875 m3
Déchets:
- emballage: re170203 Plastique; quantité 1.75 kg

**mt09lec020b** m³ Lait de ciment CEM II/B-P 32,5 N 1/3
Données techniques: Coût énergétique 3724.000 MJ; Émission de CO2 323.000 kg; Code CED 17 01 01; Masse de l'élément 1900 kg; Volume 1.266667 m3

**mt16pea020b** m² Panneau rigide en polystyrène expansé
Données techniques: Coût énergétique 57.501 MJ; Émission de CO2 1.999 kg; Code CED 17 06 04; Masse de l'élément 0.6 kg; Volume 0.001 m3
Déchets:
- emballage: re170203 Plastique; quantité 0.024 kg

**mt08aaa010a** m³ Eau
Données techniques: Coût énergétique 60.000 MJ; Émission de CO2 30.000 kg

**mt01arg005a** t Sable de carrière, pour mortier confectionné sur le chantier
Données techniques: Coût énergétique 75.000 MJ; Émission de CO2 4.000 kg; Code CED 01 04 08; Masse de l'élément 1000 kg; Volume 0.666667 m3

**mt08cem000a** kg Ciment gris en sacs
Données techniques: Coût énergétique 7.150 MJ; Émission de CO2 0.904 kg; Code CED 17 01 01; Masse de l'élément 1 kg; Volume 0.000667 m3
Déchets:
- emballage: re150101 Emballages en papier et en carton. (composant de déchet); quantité 0.014 kg; Code CED 15 01 01; Masse de l'élément 1 kg; Volume 0.001333 m3
- emballage: re170201 Bois; quantité 0.001 kg
- emballage: re170203 Plastique; quantité 0.003 kg

**mt14lba010c** m² Membrane en bitume modifié par élastomère SBS
Données techniques: Coût énergétique 176.114 MJ; Émission de CO2 4.981 kg; Code CED 17 03 02; Masse de l'élément 3 kg; Volume 0.003 m3
Déchets:
- emballage: re170203 Plastique; quantité 0.05 kg

**mt14lba010a** m² Membrane en bitume modifié par élastomère SBS
Données techniques: Coût énergétique 176.114 MJ; Émission de CO2 4.981 kg; Code CED 17 03 02; Masse de l'élément 3 kg; Volume 0.003 m3
Déchets:
- emballage: re170203 Plastique; quantité 0.05 kg

**mt14gsa020ce** m² Géotextile non tissé composé de fibres de polyester unies par aiguilletage
Données techniques: Coût énergétique 10.881 MJ; Émission de CO2 0.565 kg; Code CED 17 06 04; Masse de l'élément 0.2 kg; Volume 0.000333 m3
Déchets:
- emballage: re170203 Plastique; quantité 0.024 kg

**mt01arc010** t Galets lavés, de granulométrie comprise entre 16 et 32 mm
Données techniques: Coût énergétique 75.000 MJ; Émission de CO2 4.000 kg; Code CED 01 04 08; Masse de l'élément 1000 kg; Volume 0.666667 m3
