# Habillage en plaques de plâtre avec isolation incorporée. Système "PLACO"

- Propriété du fichier: CYPE Ingenieros S.A.
- Format: FIEBDC-3/2016
- Logiciel: Générateur de prix de la construction. CYPE Ingenieros, S.A.
- Date: 01/07/2024
- Zone géographique: Côte d'Ivoire
- Devise: XOF
- Coûts indirects: 3 %
- Frais généraux: 13 %
- Bénéfice: 6 %
- TVA: 18 %

## F Aménagements et finitions

### FD Doublages

#### FDH Habillages en plaques de plâtre

**FDH030** m² Habillage en plaques de plâtre avec isolation incorporée. Système "PLACO".
Habillage, système Placo Prima "PLACO", de 109,5 mm d'épaisseur totale, avec niveau de qualité de la finition standard (Q2), constitué d'une plaque transformée de plâtre B / NF EN 13950 - 1200 / 2500 / 89,5 / à bords longitudinaux amincis, Placomur E 2.15 10+80 Th38 "PLACO", constituée d'une âme en plâtre d'origine naturelle enveloppée et liée aux deux feuilles de carton fort, avec un panneau de polystyrène expansé fixé au dos, collée directement sur le parement avec du mortier adhésif MAP "PLACO". Comprend la pâte et la bande pour le traitement des joints.
Critère d'évaluation économique: Le prix comprend la résolution des rencontres et des points singuliers.
Inclut: Implantation et tracé sur les planchers inférieur et supérieur de la ligne de parement fini. Mise en place successive dans le parement des plots de mortier adhésif correspondants à chacune des plaques. Découpe des plaques. Mise en place successive et indépendante de chacune des plaques par réglage. Implantation des boîtes d'encastrement de l'appareillage électrique et de dérivation pour le passage des installations, et perforation postérieure des plaques. Traitement des joints.
Critère pour le métré: Surface mesurée selon documentation graphique du Projet, sans dupliquer les coins ni les rencontres, en déduisant les ouvertures de surface supérieure à 8 m² et la moitié du vide pour ceux de surface comprise entre 5 et 8 m².
Critère pour le mémoire: On mesurera la surface réellement exécutée selon les spécifications du Projet, sans dupliquer les coins ni les rencontres, en déduisant les ouvertures de surface supérieure à 8 m² et la moitié du vide pour ceux de surface comprise entre 5 et 8 m².

| Code | U | Désignation | Quantité | Prix | Montant |
|---|---|---|---|---|---|
| mt12plm050a | kg | Mortier adhésif MAP "PLACO", selon NF EN 14496. (matériau) | 4.8 | 528.01 | 2534.448 |
| mt12plk020md | m² | Plaque transformée de plâtre B / NF EN 13950 - 1200 / 2500 / 89,5 / à bords longitudinaux amincis, Placomur E 2.15 10+80 Th38 "PLACO", constituée d'une âme en plâtre d'origine naturelle enveloppée et liée aux deux feuilles de carton fort, avec un panneau de polystyrène expansé fixé au dos. (matériau) | 1.05 | 12819.7 | 13460.685 |
| mt12plj010a | m | Bande microperforée en papier "PLACO", de 50 mm de largeur, selon NF EN 13963, pour finition des joints de plaques de plâtre. (matériau) | 1.4 | 45.67 | 63.938 |
| mt12plm010a | kg | Pâte de séchage en poudre SN "PLACO"; Euroclasse A2-s1, d0 de réaction au feu, selon NF EN 13501-1, intervalle de température de travail de 5 à 30°C, pour application manuelle avec bande à joint, selon NF EN 13963; pour le traitement des joints des plaques en plâtre. (matériau) | 0.33 | 955.56 | 315.335 |
| mo053 | h | Compagnon professionnel III/CP2 plaquiste. (main-d'œuvre) | 0.295 | 1939.14 | 572.046 |
| mo100 | h | Ouvrier professionnel II/OP plaquiste. (main-d'œuvre) | 0.105 | 1209.92 | 127.042 |
| % | % | Frais de chantier des unités d'ouvrage | 2 % | 17073.494 | 341.470 |
|  |  | Coûts directs |  |  | 17414.964 |

Déchets:
- pose: mt12plm050a Mortier adhésif MAP "PLACO", selon NF EN 14496; facteur de déchet 0.03
- pose: mt12plk020md; facteur de déchet 0.0168814
- pose: mt12plj010a; facteur de déchet 0.0440299
- pose: mt12plm010a; facteur de déchet 0.03

## Ressources

**mt12plm050a** kg Mortier adhésif MAP "PLACO", selon NF EN 14496
Données techniques: Coût énergétique 5.138 MJ; Émission de CO2 0.246 kg; Code CED 17 08 02; Masse de l'élément 1 kg; Volume 0.001 m3
Déchets:
- emballage: re170203 Plastique. (composant de déchet); quantité 0.02 kg; Code CED 17 02 03; Masse de l'élément 1 kg; Volume 0.001667 m3

**mt12plk020md** m² Plaque transformée de plâtre B / NF EN 13950 - 1200 / 2500 / 89,5 / à bords longitudinaux amincis
Données techniques: Coût énergétique 212.660 MJ; Émission de CO2 7.332 kg; Code CED 17 08 02; Masse de l'élément 8.4 kg; Volume 0.0084 m3
Déchets:
- emballage: re170203 Plastique; quantité 0.005 kg

**mt12plj010a** m Bande microperforée en papier "PLACO"
Données techniques: Coût énergétique 0.004 MJ; Émission de CO2 0.006 kg; Code CED 20 01 01; Masse de l'élément 0.0067 kg; Volume 0.000009 m3

**mt12plm010a** kg Pâte de séchage en poudre SN "PLACO"; Euroclasse A2-s1
Données techniques: Coût énergétique 9.578 MJ; Émission de CO2 0.386 kg; Code CED 17 08 02; Masse de l'élément 1 kg; Volume 0.001 m3
Déchets:
- emballage: re170203 Plastique; quantité 0.02 kg
