# Isolation thermo-acoustique extérieure des conduits métalliques

- Propriété du fichier: CYPE Ingenieros S.A.
- Format: FIEBDC-3/2016
- Logiciel: Générateur de prix de la construction. CYPE Ingenieros, S.A.
- Date: 01/07/2024
- Zone géographique: Côte d'Ivoire
- Devise: XOF
- Coûts indirects: 3 %
- Frais généraux: 13 %
- Bénéfice: 6 %
- TVA: 18 %

## F Aménagements et finitions

### FI Isolations intérieures

#### FIT Conduits et tuyaux

**FIT010** m² Isolation thermo-acoustique extérieure des conduits métalliques.
Isolation thermo-acoustique extérieure pour conduit métallique rectangulaire de climatisation, réalisé avec matelas en laine de verre Climcover Roll Alu3 "ISOVER", selon NF EN 14303, revêtu sur une de ses faces par un complexe kraft aluminium renforcé qui agit comme pare-vapeur, incorporant un recouvrement de 5 cm pour le scellement entre tronçons, de 45 mm d'épaisseur, résistance thermique 1,28 m²K/W, conductivité thermique 0,035 W/(mK), fixé avec ruban autoadhésif en aluminium. Comprend le ruban autoadhésif en aluminium pour le scellement des joints.
Inclut: Nettoyage et préparation de la surface support. Implantation et découpe de l'isolant. Mise en place de l'isolant. Fixation de l'isolant. Scellement des joints et des liaisons.
Critère pour le métré: Surface mesurée selon documentation graphique du Projet.
Critère pour le mémoire: On mesurera la surface réellement exécutée selon les spécifications du Projet.

| Code | U | Désignation | Quantité | Prix | Montant |
|---|---|---|---|---|---|
| mt42coi100ae | m² | Matelas en laine de verre Climcover Roll Alu3 "ISOVER", selon NF EN 14303, revêtu sur une de ses faces par un complexe kraft aluminium renforcé qui agit comme pare-vapeur, incorporant un recouvrement de 5 cm pour le scellement entre tronçons, de 45 mm d'épaisseur, résistance thermique 1,28 m²K/W, conductivité thermique 0,035 W/(mK), Euroclasse B-s1, d0 de réaction au feu selon NF EN 13501-1, avec code de désignation MW-EN 14303-T2-MV1. (matériau) | 1.1 | 5454.29 | 5999.719 |
| mt42con020 | m | Ruban autoadhésif en aluminium, de 50 microns d'épaisseur et 65 mm de largeur, à base de résines acryliques, pour le scellement et la fixation de l'isolation. (matériau) | 1.5 | 160.67 | 241.005 |
| mo054 | h | Compagnon professionnel III/CP2 poseur d'isolants rigides ou flexibles. (main-d'œuvre) | 0.116 | 1939.14 | 224.940 |
| mo101 | h | Ouvrier professionnel II/OP poseur d'isolants rigides ou flexibles. (main-d'œuvre) | 0.116 | 1209.92 | 140.351 |
| % | % | Frais de chantier des unités d'ouvrage | 2 % | 6606.015 | 132.120 |
|  |  | Coûts directs |  |  | 6738.135 |

Déchets:
- pose: mt42coi100ae; facteur de déchet 0.048
- pose: mt42con020; facteur de déchet 0.048

## Ressources

**mt42coi100ae** m² Matelas en laine de verre Climcover Roll Alu3 "ISOVER"
Données techniques: Coût énergétique 17.313 MJ; Émission de CO2 0.909 kg; Code CED 17 06 04; Masse de l'élément 0.63 kg; Volume 0.00105 m3
Déchets:
- emballage: re170203 Plastique. (composant de déchet); quantité 0.024 kg; Code CED 17 02 03; Masse de l'élément 1 kg; Volume 0.001667 m3

**mt42con020** m Ruban autoadhésif en aluminium
Données techniques: Coût énergétique 3.059 MJ; Émission de CO2 0.214 kg; Code CED 17 04 02; Masse de l'élément 0.023 kg; Volume 0.000015 m3
Déchets:
- emballage: re170203 Plastique; quantité 0.005 kg
