# Chape sèche. Système "PLACO"

- Propriété du fichier: CYPE Ingenieros S.A.
- Format: FIEBDC-3/2016
- Logiciel: Générateur de prix de la construction. CYPE Ingenieros, S.A.
- Date: 01/07/2024
- Zone géographique: Côte d'Ivoire
- Devise: XOF
- Coûts indirects: 3 %
- Frais généraux: 13 %
- Bénéfice: 6 %
- TVA: 18 %

## F Aménagements et finitions

### FS Revêtements de sols

#### FSA Bases de revêtement

**FSA120** m² Chape sèche. Système "PLACO".
Chape sèche. Système Placo Force Floor "PLACO", constitué de: pare-vapeur constitué de film de polyéthylène de 0,2 mm d'épaisseur; panneau rigide en laine minérale, selon NF EN 13162, non revêtu, de 20 mm d'épaisseur, résistance thermique 0,45 m²K/W, conductivité thermique 0,041 W/(mK); plaque de chape sèche, Solera Rigidur 20 "PLACO", de 20 mm d'épaisseur, à bords longitudinaux à rainure et languette composée de deux plaques de plâtre renforcé avec des fibres, collées en usine, de 10 mm. Comprend la bande étanche autoadhésive, Banda 45 "PLACO", l'adhésif Rigidur Nature Line Suelo "PLACO", pour la jonction entre les plaques et la visserie pour la fixation des plaques.
Critère d'évaluation économique: Le prix ne comprend pas la surface support.
Inclut: Mise en place du film en polyéthylène. Mise en place de la bande périmétrique. Mise en place de l'isolant. Mise en place des plaques.
Critère pour le métré: Surface mesurée selon documentation graphique du Projet.
Critère pour le mémoire: On mesurera la surface réellement exécutée selon les spécifications du Projet, en déduisant la surface occupée par les poteaux situés dans le périmètre.

| Code | U | Désignation | Quantité | Prix | Montant |
|---|---|---|---|---|---|
| mt15mbv100a | m² | Film de polyéthylène, de 0,2 mm d'épaisseur. (matériau) | 1.1 | 253.69 | 279.059 |
| mt12plj020c | m | Bande étanche autoadhésive, Banda 45 "PLACO", en mousse de polyéthylène à cellules fermées, de 3 mm d'épaisseur et 45 mm de largeur, pour l'étanchéité et l'isolement du périmètre des chapes. (matériau) | 1.1 | 396.2 | 435.820 |
| mt16lra012a | m² | Panneau rigide en laine minérale, selon NF EN 13162, non revêtu, de 20 mm d'épaisseur, résistance thermique 0,45 m²K/W, conductivité thermique 0,041 W/(mK), Euroclasse A1 de réaction au feu selon NF EN 13501-1, densité 90 kg/m³, chaleur spécifique 840 J/kgK, capacité d'absorption d'eau à court terme <=1 kg/m² et coefficient de résistance à la diffusion de la vapeur d'eau 1,3. (matériau) | 1.5 | 8268.2 | 12402.300 |
| mt12pss010a | m² | Plaque de chape sèche, Solera Rigidur 20 "PLACO", de 20 mm d'épaisseur, à bords longitudinaux à rainure et languette composée de deux plaques de plâtre renforcé avec des fibres, collées en usine, de 10 mm. (matériau) | 1.05 | 22442.94 | 23565.087 |
| mt12pss020a | kg | Adhésif Rigidur Nature Line Suelo "PLACO". (matériau) | 0.04 | 10798.66 | 431.946 |
| mt12plt050b | U | Vis autoformeuse Rigidur 30 "PLACO", avec tête en trompette, de 30 mm de longueur. (matériau) | 12 | 18.84 | 226.080 |
| mo053 | h | Compagnon professionnel III/CP2 plaquiste. (main-d'œuvre) | 0.316 | 1939.14 | 612.768 |
| mo100 | h | Ouvrier professionnel II/OP plaquiste. (main-d'œuvre) | 0.316 | 1209.92 | 382.335 |
| % | % | Frais de chantier des unités d'ouvrage | 2 % | 38335.395 | 766.708 |
|  |  | Coûts directs |  |  | 39102.103 |

Déchets:
- pose: mt15mbv100a Film de polyéthylène, de 0,2 mm d'épaisseur; facteur de déchet 0.06
- pose: mt12plj020c; facteur de déchet 0.06
- pose: mt16lra012a; facteur de déchet 0.0477089
- pose: mt12plt050b Vis autoformeuse Rigidur 30 "PLACO", avec tête en trompette, de 30 mm de longueur; facteur de déchet 0.00529412

## Ressources

**mt15mbv100a** m² Film de polyéthylène, de 0,2 mm d'épaisseur
Données techniques: Coût énergétique 29.185 MJ; Émission de CO2 1.068 kg; Code CED 17 06 04; Masse de l'élément 0.196 kg; Volume 0.000327 m3
Déchets:
- emballage: re170203 Plastique. (composant de déchet); quantité 0.024 kg; Code CED 17 02 03; Masse de l'élément 1 kg; Volume 0.001667 m3

**mt12plj020c** m Bande étanche autoadhésive
Données techniques: Coût énergétique 1.399 MJ; Émission de CO2 0.051 kg; Code CED 17 06 04; Masse de l'élément 0.0095 kg; Volume 0.000016 m3
Déchets:
- emballage: re170203 Plastique; quantité 0.001 kg

**mt16lra012a** m² Panneau rigide en laine minérale
Données techniques: Coût énergétique 106.359 MJ; Émission de CO2 2.816 kg; Code CED 17 06 04; Masse de l'élément 1.8 kg; Volume 0.003 m3
Déchets:
- emballage: re170203 Plastique; quantité 0.024 kg

**mt12plt050b** U Vis autoformeuse Rigidur 30 "PLACO", avec tête en trompette, de 30 mm de longueur
Données techniques: Coût énergétique 0.017 MJ; Émission de CO2 0.002 kg; Code CED 17 04 05; Masse de l'élément 0.0017 kg
Déchets:
- emballage: re150101 Emballages en papier et en carton. (composant de déchet); quantité 0.001 kg; Code CED 15 01 01; Masse de l'élément 1 kg; Volume 0.001333 m3
