# Lampadaire avec mât métallique

- Propriété du fichier: CYPE INGENIEROS, S.A.
- Format: FIEBDC-3/2002
- Zone géographique: Côte d'Ivoire
- Devise: XOF
- Coûts indirects: 3.00 %
- Frais généraux: 13.00 %
- Bénéfice: 6.00 %
- TVA: 18.00 %

## M Mobilier urbain

### ME Éclairage public

#### MEF Lampadaires

**MEF020** U Lampadaire avec mât métallique.
Lampadaire, modèle Candela Led "SANTA & COLE", de 8200 mm de hauteur, composé de mât cylindrique à deux tronçons en acier galvanisé, finition peinte, avec le tronçon inférieur de 170 mm de diamètre et le tronçon supérieur de 127 mm de diamètre, 1 bras en aluminium, finition peinte, de 750 mm de longueur et 1 luminaire en aluminium, finition peinte, de 105 W de puissance maximum, de 759x282x250 mm, avec optique à haut rendement de technologie led et 72 DEL de 1,5 W, classe de protection II, degré de protection IP65. Comprend le dé de fondation réalisé en béton massif BCN: CPJ-CEM II/A 32,5 - P - B 20 - 15/25 - E: 1 - NA - P 18-305, les accessoires et les éléments d'ancrage. Totalement monté, connecté et testé.
Critère d'évaluation économique: Le prix ne comprend pas l'excavation.
Inclut: Réalisation de la fondation en béton massif. Préparation de la surface d'appui. Fixation de la colonne. Mise en place du bras. Mise en place du luminaire. Connexion. Nettoyage de l'élément.
Critère pour le métré: Nombre d'unités prévues, selon documentation graphique du Projet.
Critère pour le mémoire: On mesurera le nombre d'unités réellement exécutées selon les spécifications du Projet.

| Code | U | Désignation | Quantité | Prix | Montant |
|---|---|---|---|---|---|
| mt10hmf040qaeg | m³ | Béton non armé prêt à l'emploi BCN: CPJ-CEM II/A 32,5 - P - B 20 - 15/25 - E: 1 - NA - P 18-305. (matériau) | 0.800 | 65816.68 | 52653.34 |
| mt34syc105ka | U | Lampadaire, modèle Candela Led "SANTA & COLE", de 8200 mm de hauteur, composé de mât cylindrique à deux tronçons en acier galvanisé, finition peinte, avec le tronçon inférieur de 170 mm de diamètre et le tronçon supérieur de 127 mm de diamètre, 1 bras en aluminium, finition peinte, de 750 mm de longueur et 1 luminaire en aluminium, finition peinte, de 105 W de puissance maximum, de 759x282x250 mm, avec optique à haut rendement de technologie led et 72 DEL de 1,5 W, classe de protection II, degré de protection IP65, y compris la plaque base et les boulons d'ancrage. (matériau) | 1.000 | 3028110.43 | 3028110.43 |
| mq07gte010a | h | Grue autopropulsée à bras télescopique avec une capacité d'élévation de 12 t et 20 m de hauteur maximale de travail. (matériel) | 0.220 | 26246.89 | 5774.32 |
| mq07cce010a | h | Camion avec nacelle élévatrice à bras articulé de 16 m de hauteur maximale de travail et 260 kg de charge maximale. (matériel) | 0.220 | 10166.65 | 2236.66 |
| mo020 | h | Compagnon professionnel III/CP2 construction. (main-d'œuvre) | 0.348 | 1887.12 | 656.72 |
| mo113 | h | Ouvrier d'exécution I/OE1 construction. (main-d'œuvre) | 0.232 | 1164.21 | 270.10 |
| mo003 | h | Compagnon professionnel III/CP2 électricien. (main-d'œuvre) | 0.580 | 1939.14 | 1124.70 |
| mo102 | h | Ouvrier professionnel II/OP électricien. (main-d'œuvre) | 0.580 | 1207.61 | 700.41 |
| % | % | Frais de chantier des unités d'ouvrage | 2 % | 3091526.68 | 61830.53 |
|  |  | Coûts directs |  |  | 3153357.21 |
