# Poubelle en fonte

- Propriété du fichier: CYPE INGENIEROS, S.A.
- Format: FIEBDC-3/2002
- Zone géographique: Côte d'Ivoire
- Devise: XOF
- Coûts indirects: 3.00 %
- Frais généraux: 13.00 %
- Bénéfice: 6.00 %
- TVA: 18.00 %

## M Mobilier urbain

### MO Mobilier de propreté

#### MOP Poubelles

**MOP010** U Poubelle en fonte.
Poubelle modèle Rodes "SANTA & COLE", de 80 cm de hauteur et capacité 81 litres, avec corps en fonte de fer avec protection anti-oxydante et peinture de couleur noire et élément supérieur en fonte d'aluminium avec peinture de couleur grise, fixée à une surface support avec éléments d'ancrage.
Critère d'évaluation économique: Le prix ne comprend pas la surface support.
Inclut: Implantation. Montage. Suppression et nettoyage du matériau excédant.
Critère pour le métré: Nombre d'unités prévues, selon documentation graphique du Projet.
Critère pour le mémoire: On mesurera le nombre d'unités réellement exécutées selon les spécifications du Projet.

| Code | U | Désignation | Quantité | Prix | Montant |
|---|---|---|---|---|---|
| mt52psc020a | U | Poubelle modèle Rodes "SANTA & COLE", de 80 cm de hauteur et capacité 81 litres, avec corps en fonte de fer avec protection anti-oxydante et peinture de couleur noire et élément supérieur en fonte d'aluminium avec peinture de couleur grise, y compris les boulons d'ancrage. (matériau) | 1.000 | 1185325.97 | 1185325.97 |
| mt09reh330 | kg | Mortier de résine époxy avec sable de silice, à durcissement rapide, pour remplissage des ancrages. (matériau) | 0.200 | 3592.07 | 718.41 |
| mq04cag010a | h | Camion grue jusqu'à 6 t de charge maximale. (matériel) | 0.220 | 26487.93 | 5827.34 |
| mo041 | h | Compagnon professionnel III/CP2 VRD espaces publics. (main-d'œuvre) | 0.325 | 1887.12 | 613.31 |
| mo087 | h | Ouvrier professionnel II/OP VRD espaces publics. (main-d'œuvre) | 0.325 | 1209.92 | 393.22 |
| % | % | Frais de chantier des unités d'ouvrage | 2 % | 1192878.25 | 23857.57 |
|  |  | Coûts directs |  |  | 1216735.82 |
