# Fontaine en fonte

- Propriété du fichier: CYPE INGENIEROS, S.A.
- Format: FIEBDC-3/2002
- Zone géographique: Côte d'Ivoire
- Devise: XOF
- Coûts indirects: 3.00 %
- Frais généraux: 13.00 %
- Bénéfice: 6.00 %
- TVA: 18.00 %

## M Mobilier urbain

### MR Mobilier de repos et d'agrément

#### MRF Fontaines d'eau potable

**MRF010** U Fontaine en fonte.
Source modèle Atlántida "SANTA & COLE", de 120 cm de hauteur, avec corps en fonte de fer avec protection anti-oxydante et peinture de couleur noire, tuyau et bouton-poussoir en fonte de laiton et grille en fonte de fer peinte en noir, fixée à une base de béton BCN: CPJ-CEM II/A 32,5 - P - B 20 - 15/25 - E: 1 - NA - P 18-305 avec éléments d'ancrage.
Critère d'évaluation économique: Le prix comprend l'excavation.
Inclut: Implantation. Excavation avec des moyens manuels. Bétonnage de la base d'appui. Montage. Suppression et nettoyage du matériau excédant.
Critère pour le métré: Nombre d'unités prévues, selon documentation graphique du Projet.
Critère pour le mémoire: On mesurera le nombre d'unités réellement exécutées selon les spécifications du Projet.

| Code | U | Désignation | Quantité | Prix | Montant |
|---|---|---|---|---|---|
| mt52fsc010a | U | Source modèle Atlántida "SANTA & COLE", de 120 cm de hauteur, avec corps en fonte de fer avec protection anti-oxydante et peinture de couleur noire, tuyau et bouton-poussoir en fonte de laiton et grille en fonte de fer peinte en noir. Comprend cadre en acier galvanisé et boulons d'ancrage. (matériau) | 1.000 | 1566323.60 | 1566323.60 |
| mt10hmf040qaed | m³ | Béton non armé prêt à l'emploi BCN: CPJ-CEM II/A 32,5 - TP - B 20 - 15/25 - E: 1 - NA - P 18-305. (matériau) | 0.250 | 69087.07 | 17271.77 |
| mt09reh330 | kg | Mortier de résine époxy avec sable de silice, à durcissement rapide, pour remplissage des ancrages. (matériau) | 0.200 | 3592.07 | 718.41 |
| mo041 | h | Compagnon professionnel III/CP2 VRD espaces publics. (main-d'œuvre) | 4.871 | 1887.12 | 9192.16 |
| mo087 | h | Ouvrier professionnel II/OP VRD espaces publics. (main-d'œuvre) | 4.871 | 1209.92 | 5893.52 |
| % | % | Frais de chantier des unités d'ouvrage | 2 % | 1599399.46 | 31987.99 |
|  |  | Coûts directs |  |  | 1631387.45 |
