# Lampadaire avec mât métallique

- Propriété du fichier: CYPE Ingenieros S.A.
- Format: FIEBDC-3/2016
- Logiciel: Générateur de prix de la construction. CYPE Ingenieros, S.A.
- Date: 27/06/2024
- Zone géographique: Côte d'Ivoire
- Devise: XOF
- Coûts indirects: 3 %
- Frais généraux: 13 %
- Bénéfice: 6 %
- TVA: 18 %

## M Mobilier urbain

### ME Éclairage public

#### MEF Lampadaires

**MEF020** U Lampadaire avec mât métallique.
Lampadaire, modèle Rama Led "SANTA & COLE", de 4700 mm de hauteur, composé de mât cylindrique d'acier galvanisée peinte, de 127 mm de diamètre et 2 luminaires rectangulaires à la même hauteur en aluminium anodisé, de 25 W de puissance maximum, de 1163x200x98 mm, avec optique à haut rendement de technologie led et 24 DEL de 1 W, classe de protection I, degré de protection IP66. Comprend le dé de fondation réalisé en béton massif BCN: CPJ-CEM II/A 32,5 - P - B 20 - 15/25 - E: 1 - NA - P 18-305, les accessoires et les éléments d'ancrage. Totalement monté, connecté et testé.
Critère d'évaluation économique: Le prix ne comprend pas l'excavation.
Inclut: Réalisation de la fondation en béton massif. Préparation de la surface d'appui. Fixation de la colonne. Mise en place des luminaires. Connexion. Nettoyage de l'élément.
Critère pour le métré: Nombre d'unités prévues, selon documentation graphique du Projet.
Critère pour le mémoire: On mesurera le nombre d'unités réellement exécutées selon les spécifications du Projet.

| Code | U | Désignation | Quantité | Prix | Montant |
|---|---|---|---|---|---|
| mt10hmf040qaeg | m³ | Béton non armé prêt à l'emploi BCN: CPJ-CEM II/A 32,5 - P - B 20 - 15/25 - E: 1 - NA - P 18-305. (matériau) | 0.254 | 65816.68 | 16717.437 |
| mt34syc015je | U | Lampadaire, modèle Rama Led "SANTA & COLE", de 4700 mm de hauteur, composé de mât cylindrique d'acier galvanisée peinte, de 127 mm de diamètre et 2 luminaires rectangulaires à la même hauteur en aluminium anodisé, de 25 W de puissance maximum, de 1163x200x98 mm, avec optique à haut rendement de technologie led et 24 DEL de 1 W, classe de protection I, degré de protection IP66, y compris la plaque base et les boulons d'ancrage. (matériau) | 1 | 2475188.7 | 2475188.700 |
| mq07cce010a | h | Camion avec nacelle élévatrice à bras articulé de 16 m de hauteur maximale de travail et 260 kg de charge maximale. (matériel) | 0.385 | 10166.65 | 3914.160 |
| mo020 | h | Compagnon professionnel III/CP2 construction. (main-d'œuvre) | 0.348 | 1887.12 | 656.718 |
| mo113 | h | Ouvrier d'exécution I/OE1 construction. (main-d'œuvre) | 0.232 | 1164.21 | 270.097 |
| mo003 | h | Compagnon professionnel III/CP2 électricien. (main-d'œuvre) | 0.58 | 1939.14 | 1124.701 |
| mo102 | h | Ouvrier professionnel II/OP électricien. (main-d'œuvre) | 0.58 | 1207.61 | 700.414 |
| % | % | Frais de chantier des unités d'ouvrage | 2 % | 2498572.227 | 49971.445 |
|  |  | Coûts directs |  |  | 2548543.672 |

Déchets:
- pose: mt10hmf040qaeg Béton non armé prêt à l'emploi BCN: CPJ-CEM II/A 32,5 - P - B 20 - 15/25 - E: 1 - NA - P 18-305; facteur de déchet 0.00140846

## Ressources

**mt10hmf040qaeg** m³ Béton non armé prêt à l'emploi BCN: CPJ-CEM II/A 32,5 - P - B 20 - 15/25 - E: 1 - NA - P 18-305
Données techniques: Coût énergétique 1840.000 MJ; Émission de CO2 230.000 kg; Code CED 17 01 01; Masse de l'élément 2300 kg; Volume 1.533333 m3

**mt34syc015je** U Lampadaire, modèle Rama Led "SANTA & COLE"
Données techniques: Coût énergétique 6572.769 MJ; Émission de CO2 507.620 kg
Déchets:
- emballage: re150101 Emballages en papier et en carton. (composant de déchet); quantité 0.35 kg; Code CED 15 01 01; Masse de l'élément 1 kg; Volume 0.001333 m3
