# Grille en fonte, pour entourage d'arbre

- Propriété du fichier: CYPE Ingenieros S.A.
- Format: FIEBDC-3/2016
- Logiciel: Générateur de prix de la construction. CYPE Ingenieros, S.A.
- Date: 27/06/2024
- Zone géographique: Côte d'Ivoire
- Devise: XOF
- Coûts indirects: 3 %
- Frais généraux: 13 %
- Bénéfice: 6 %
- TVA: 18 %

## M Mobilier urbain

### MF Fleurissement

#### MFG Protections pour entourages d'arbres

**MFG010** U Grille en fonte, pour entourage d'arbre.
Grille modèle Henri Matisse "SANTA & COLE", de 100x100 cm, pour entourage d'arbre, constituée de deux pièces en fonte de fer finition grenaillage, fixée à une surface support.
Critère d'évaluation économique: Le prix ne comprend pas la surface support.
Inclut: Implantation. Mise en place du cadre d'appui. Montage de la grille. Suppression et nettoyage du matériau excédant.
Critère pour le métré: Nombre d'unités prévues, selon documentation graphique du Projet.
Critère pour le mémoire: On mesurera le nombre d'unités réellement exécutées selon les spécifications du Projet.

| Code | U | Désignation | Quantité | Prix | Montant |
|---|---|---|---|---|---|
| mt52rsc010a | U | Grille modèle Henri Matisse "SANTA & COLE", de 100x100 cm, pour entourage d'arbre, constituée de deux pièces en fonte de fer finition grenaillage, selon NF EN 124. Comprend cadre en acier galvanisé. (matériau) | 1 | 580567.82 | 580567.820 |
| mo087 | h | Ouvrier professionnel II/OP VRD espaces publics. (main-d'œuvre) | 0.093 | 1209.92 | 112.523 |
| % | % | Frais de chantier des unités d'ouvrage | 2 % | 580680.343 | 11613.607 |
|  |  | Coûts directs |  |  | 592293.950 |

## Ressources

**mt52rsc010a** U Grille modèle Henri Matisse "SANTA & COLE"
Données techniques: Coût énergétique 1696.146 MJ; Émission de CO2 105.773 kg
Déchets:
- emballage: re150101 Emballages en papier et en carton. (composant de déchet); quantité 0.086 kg; Code CED 15 01 01; Masse de l'élément 1 kg; Volume 0.001333 m3
