# Poubelle en polyéthylène

- Propriété du fichier: CYPE Ingenieros S.A.
- Format: FIEBDC-3/2016
- Logiciel: Générateur de prix de la construction. CYPE Ingenieros, S.A.
- Date: 16/09/2024
- Zone géographique: Côte d'Ivoire
- Devise: XOF
- Coûts indirects: 3 %
- Frais généraux: 13 %
- Bénéfice: 6 %
- TVA: 18 %

## M Mobilier urbain

### MO Mobilier de propreté

#### MOP Poubelles

**MOP030** U Poubelle en polyéthylène.
Poubelle modèle Cylindre "SANTA & COLE", de 27 cm de diamètre, 84 cm de hauteur et capacité 36 litres, avec corps en polyéthylène strié couleur noire et base en béton, fixée à une surface support avec éléments d'ancrage.
Critère d'évaluation économique: Le prix ne comprend pas la surface support.
Inclut: Implantation. Montage. Suppression et nettoyage du matériau excédant.
Critère pour le métré: Nombre d'unités prévues, selon documentation graphique du Projet.
Critère pour le mémoire: On mesurera le nombre d'unités réellement exécutées selon les spécifications du Projet.

| Code | U | Désignation | Quantité | Prix | Montant |
|---|---|---|---|---|---|
| mt52psc050a | U | Poubelle modèle Cylindre "SANTA & COLE", de 27 cm de diamètre, 84 cm de hauteur et capacité 36 litres, avec corps en polyéthylène strié couleur noire et base en béton, y compris bac intérieur en acier galvanisé et boulons d'ancrage. (matériau) | 1 | 344712.14 | 344712.140 |
| mt09reh330 | kg | Mortier de résine époxy avec sable de silice, à durcissement rapide, pour remplissage des ancrages. (matériau) | 0.2 | 3592.07 | 718.414 |
| mo041 | h | Compagnon professionnel III/CP2 VRD espaces publics. (main-d'œuvre) | 0.325 | 1887.12 | 613.314 |
| mo087 | h | Ouvrier professionnel II/OP VRD espaces publics. (main-d'œuvre) | 0.325 | 1209.92 | 393.224 |
| % | % | Frais de chantier des unités d'ouvrage | 2 % | 346437.092 | 6928.742 |
|  |  | Coûts directs |  |  | 353365.834 |

Déchets:
- pose: mt09reh330 Mortier de résine époxy avec sable de silice, à durcissement rapide, pour remplissage des ancrages; facteur de déchet 0.042925

## Ressources

**mt52psc050a** U Poubelle modèle Cylindre "SANTA & COLE"
Données techniques: Coût énergétique 1727.074 MJ; Émission de CO2 112.146 kg
Déchets:
- emballage: re150101 Emballages en papier et en carton. (composant de déchet); quantité 1.368 kg; Code CED 15 01 01; Masse de l'élément 1 kg; Volume 0.001333 m3

**mt09reh330** kg Mortier de résine époxy avec sable de silice, à durcissement rapide, pour remplissage des ancrages
Données techniques: Coût énergétique 2.251 MJ; Émission de CO2 0.184 kg; Code CED 17 09 04; Masse de l'élément 1 kg; Volume 0.000667 m3
Déchets:
- emballage: re170203 Plastique. (composant de déchet); quantité 0.003 kg; Code CED 17 02 03; Masse de l'élément 1 kg; Volume 0.001667 m3
