# Banc en aluminium

- Propriété du fichier: CYPE Ingenieros S.A.
- Format: FIEBDC-3/2016
- Logiciel: Générateur de prix de la construction. CYPE Ingenieros, S.A.
- Date: 27/06/2024
- Zone géographique: Côte d'Ivoire
- Devise: XOF
- Coûts indirects: 3 %
- Frais généraux: 13 %
- Bénéfice: 6 %
- TVA: 18 %

## M Mobilier urbain

### MR Mobilier de repos et d'agrément

#### MRB Bancs

**MRB010** U Banc en aluminium.
Banc modèle NeoRomántico Liviano "SANTA & COLE", de 67x78x60 cm, avec siège et dossier de profilés de 30 mm d'épaisseur en aluminium extrudé finition anodisé et corps structural en fonte d'aluminium finition grenaillage avec protection anti-oxydante, fixé à une base de béton BCN: CPJ-CEM II/A 32,5 - P - B 20 - 15/25 - E: 1 - NA - P 18-305 avec éléments d'ancrage.
Critère d'évaluation économique: Le prix comprend l'excavation.
Inclut: Implantation. Excavation avec des moyens manuels. Bétonnage de la base d'appui. Montage. Suppression et nettoyage du matériau excédant.
Critère pour le métré: Nombre d'unités prévues, selon documentation graphique du Projet.
Critère pour le mémoire: On mesurera le nombre d'unités réellement exécutées selon les spécifications du Projet.

| Code | U | Désignation | Quantité | Prix | Montant |
|---|---|---|---|---|---|
| mt52bsc020cc | U | Banc modèle NeoRomántico Liviano "SANTA & COLE", de 67x78x60 cm, avec siège et dossier de profilés de 30 mm d'épaisseur en aluminium extrudé finition anodisé et corps structural en fonte d'aluminium finition grenaillage avec protection anti-oxydante, y compris les boulons d'ancrage. Avec certificat environnemental Cradle to Cradle Silver 2011. (matériau) | 1 | 592662.98 | 592662.980 |
| mt10hmf040qaed | m³ | Béton non armé prêt à l'emploi BCN: CPJ-CEM II/A 32,5 - TP - B 20 - 15/25 - E: 1 - NA - P 18-305. (matériau) | 0.25 | 69087.07 | 17271.768 |
| mt09reh330 | kg | Mortier de résine époxy avec sable de silice, à durcissement rapide, pour remplissage des ancrages. (matériau) | 0.2 | 3592.07 | 718.414 |
| mo041 | h | Compagnon professionnel III/CP2 VRD espaces publics. (main-d'œuvre) | 0.847 | 1887.12 | 1598.391 |
| mo087 | h | Ouvrier professionnel II/OP VRD espaces publics. (main-d'œuvre) | 0.847 | 1209.92 | 1024.802 |
| % | % | Frais de chantier des unités d'ouvrage | 2 % | 613276.355 | 12265.527 |
|  |  | Coûts directs |  |  | 625541.882 |

Déchets:
- pose: mt10hmf040qaed Béton non armé prêt à l'emploi BCN: CPJ-CEM II/A 32,5 - TP - B 20 - 15/25 - E: 1 - NA - P 18-305; facteur de déchet 0.00136977
- pose: mt09reh330 Mortier de résine époxy avec sable de silice, à durcissement rapide, pour remplissage des ancrages; facteur de déchet 0.042925

## Ressources

**mt52bsc020cc** U Banc modèle NeoRomántico Liviano "SANTA & COLE"
Données techniques: Coût énergétique 2015.940 MJ; Émission de CO2 149.643 kg
Déchets:
- emballage: re150101 Emballages en papier et en carton. (composant de déchet); quantité 1.556 kg; Code CED 15 01 01; Masse de l'élément 1 kg; Volume 0.001333 m3

**mt10hmf040qaed** m³ Béton non armé prêt à l'emploi BCN: CPJ-CEM II/A 32,5 - TP - B 20 - 15/25 - E: 1 - NA - P 18-305
Données techniques: Coût énergétique 1840.000 MJ; Émission de CO2 230.000 kg; Code CED 17 01 01; Masse de l'élément 2300 kg; Volume 1.533333 m3

**mt09reh330** kg Mortier de résine époxy avec sable de silice, à durcissement rapide, pour remplissage des ancrages
Données techniques: Coût énergétique 2.251 MJ; Émission de CO2 0.184 kg; Code CED 17 09 04; Masse de l'élément 1 kg; Volume 0.000667 m3
Déchets:
- emballage: re170203 Plastique. (composant de déchet); quantité 0.003 kg; Code CED 17 02 03; Masse de l'élément 1 kg; Volume 0.001667 m3
