# Parking pour vélos, en acier inoxydable

- Propriété du fichier: CYPE Ingenieros S.A.
- Format: FIEBDC-3/2016
- Logiciel: Générateur de prix de la construction. CYPE Ingenieros, S.A.
- Date: 27/06/2024
- Zone géographique: Côte d'Ivoire
- Devise: XOF
- Coûts indirects: 3 %
- Frais généraux: 13 %
- Bénéfice: 6 %
- TVA: 18 %

## M Mobilier urbain

### MS Potelets et parkings pour vélos

#### MSV Parkings pour vélos

**MSV010** U Parking pour vélos, en acier inoxydable.
Parking pour vélos modèle Montana "SANTA & COLE" pour 4 vélos, de 275 cm de longueur, composé de 4 supports en tube en acier inoxydable AISI 304 finition suédée de 33 mm de diamètre, profilés aux extrémités pour fixation au revêtement et pince d'union entre deux supports, en acier inoxydable AISI 304 finition suédée et polyamide de couleur noire, fixé à une surface support avec éléments d'ancrage.
Critère d'évaluation économique: Le prix ne comprend pas la surface support.
Inclut: Implantation. Montage. Suppression et nettoyage du matériau excédant.
Critère pour le métré: Nombre d'unités prévues, selon documentation graphique du Projet.
Critère pour le mémoire: On mesurera le nombre d'unités réellement exécutées selon les spécifications du Projet.

| Code | U | Désignation | Quantité | Prix | Montant |
|---|---|---|---|---|---|
| mt52asc020a | U | Parking pour vélos modèle Montana "SANTA & COLE" pour 4 vélos, de 275 cm de longueur, composé de 4 supports en tube en acier inoxydable AISI 304 finition suédée de 33 mm de diamètre, profilés aux extrémités pour fixation au revêtement et pince d'union entre deux supports, en acier inoxydable AISI 304 finition suédée et polyamide de couleur noire, y compris les boulons d'ancrage. (matériau) | 1 | 1523990.53 | 1523990.530 |
| mt09reh330 | kg | Mortier de résine époxy avec sable de silice, à durcissement rapide, pour remplissage des ancrages. (matériau) | 0.2 | 3592.07 | 718.414 |
| mo041 | h | Compagnon professionnel III/CP2 VRD espaces publics. (main-d'œuvre) | 0.464 | 1887.12 | 875.624 |
| mo087 | h | Ouvrier professionnel II/OP VRD espaces publics. (main-d'œuvre) | 0.464 | 1209.92 | 561.403 |
| % | % | Frais de chantier des unités d'ouvrage | 2 % | 1526145.971 | 30522.919 |
|  |  | Coûts directs |  |  | 1556668.890 |

Déchets:
- pose: mt09reh330 Mortier de résine époxy avec sable de silice, à durcissement rapide, pour remplissage des ancrages; facteur de déchet 0.042925

## Ressources

**mt52asc020a** U Parking pour vélos modèle Montana "SANTA & COLE" pour 4 vélos
Données techniques: Coût énergétique 1664.021 MJ; Émission de CO2 247.579 kg
Déchets:
- emballage: re150101 Emballages en papier et en carton. (composant de déchet); quantité 3.857 kg; Code CED 15 01 01; Masse de l'élément 1 kg; Volume 0.001333 m3

**mt09reh330** kg Mortier de résine époxy avec sable de silice, à durcissement rapide, pour remplissage des ancrages
Données techniques: Coût énergétique 2.251 MJ; Émission de CO2 0.184 kg; Code CED 17 09 04; Masse de l'élément 1 kg; Volume 0.000667 m3
Déchets:
- emballage: re170203 Plastique. (composant de déchet); quantité 0.003 kg; Code CED 17 02 03; Masse de l'élément 1 kg; Volume 0.001667 m3
