# Groupe hydraulique solaire

- Propriété du fichier: CYPE INGENIEROS, S.A.
- Format: FIEBDC-3/2002
- Zone géographique: Côte d'Ivoire
- Devise: XOF
- Coûts indirects: 3.00 %
- Frais généraux: 13.00 %
- Bénéfice: 6.00 %
- TVA: 18.00 %

## T Équipements techniques

### TC ECS et chauffage

#### TCE Systèmes de conduction d'eau

**TCE160** U Groupe hydraulique solaire.
Groupe hydraulique solaire, GHS 70 "SAUNIER DUVAL", constitué d'échangeur à plaques en acier inoxydable AISI 316, avec joint en nitrile NBR, châssis d'acier au carbone, connexions standards, pression maximale de travail 6 bar et température maximale de 100°C, pompe de circulation à trois vitesses pour le circuit primaire, pompe de circulation pour le circuit secondaire, tableau de manoeuvre, centrale de régulation, sondes de température, manomètre, thermomètre, vanne de sécurité et thermostat.
Inclut: Implantation. Mise en place. Connexion. Contrôle de son bon fonctionnement.
Critère pour le métré: Nombre d'unités prévues, selon documentation graphique du Projet.
Critère pour le mémoire: On mesurera le nombre d'unités réellement exécutées selon les spécifications du Projet.

| Code | U | Désignation | Quantité | Prix | Montant |
|---|---|---|---|---|---|
| mt38css770b | U | Groupe hydraulique solaire, GHS 70 "SAUNIER DUVAL", constitué d'échangeur à plaques en acier inoxydable AISI 316, avec joint en nitrile NBR, châssis d'acier au carbone, connexions standards, pression maximale de travail 6 bar et température maximale de 100°C, pompe de circulation à trois vitesses pour le circuit primaire, pompe de circulation pour le circuit secondaire, tableau de manoeuvre, centrale de régulation, sondes de température, manomètre, thermomètre, vanne de sécurité et thermostat. (matériau) | 1.000 | 532744.99 | 532744.99 |
| mo004 | h | Compagnon professionnel III/CP2 chauffagiste. (main-d'œuvre) | 0.342 | 1939.14 | 663.19 |
| mo103 | h | Ouvrier professionnel II/OP chauffagiste. (main-d'œuvre) | 0.342 | 1207.61 | 413.00 |
| % | % | Frais de chantier des unités d'ouvrage | 2 % | 533821.18 | 10676.42 |
|  |  | Coûts directs |  |  | 544497.60 |
