# Ballon double échangeur, pour production d'E.C.S

- Propriété du fichier: CYPE INGENIEROS, S.A.
- Format: FIEBDC-3/2002
- Zone géographique: Côte d'Ivoire
- Devise: XOF
- Coûts indirects: 3.00 %
- Frais généraux: 13.00 %
- Bénéfice: 6.00 %
- TVA: 18.00 %

## T Équipements techniques

### TC ECS et chauffage

#### TCE Systèmes de conduction d'eau

**TCE200** U Ballon double échangeur, pour production d'E.C.S.
Ballon échangeur de sol, à deux serpentins, de 455 l de capacité, hauteur 1921 mm, diamètre 700 mm, avec tonneau en acier vitrifié, protection cathodique par anode de sacrifice, isolation avec mousse de polyuréthane, prise pour recirculation, deux gaines pour l'insertion de capteurs et point d'accès à l'intérieur pour maintenance. Comprend les vannes d'isolement, les éléments de montage et les accessoires nécessaires à son bon fonctionnement.
Inclut: Implantation. Mise en place. Connexion. Contrôle de son bon fonctionnement.
Critère pour le métré: Nombre d'unités prévues, selon documentation graphique du Projet.
Critère pour le mémoire: On mesurera le nombre d'unités réellement exécutées selon les spécifications du Projet.

| Code | U | Désignation | Quantité | Prix | Montant |
|---|---|---|---|---|---|
| mt38csg065l | U | Ballon échangeur de sol, à deux serpentins, de 455 l de capacité, hauteur 1921 mm, diamètre 700 mm, avec tonneau en acier vitrifié, protection cathodique par anode de sacrifice, isolation avec mousse de polyuréthane, prise pour recirculation, deux gaines pour l'insertion de capteurs et point d'accès à l'intérieur pour maintenance. (matériau) | 1.000 | 2706006.29 | 2706006.29 |
| mt37sve010d | U | Vanne à sphère en laiton nickelé à visser de 1". (matériau) | 6.000 | 10277.83 | 61666.98 |
| mt38www011 | U | Produits complémentaires pour installations d'E.C.S. (matériau) | 1.000 | 1226.16 | 1226.16 |
| mo004 | h | Compagnon professionnel III/CP2 chauffagiste. (main-d'œuvre) | 1.596 | 1939.14 | 3094.87 |
| mo103 | h | Ouvrier professionnel II/OP chauffagiste. (main-d'œuvre) | 1.596 | 1207.61 | 1927.35 |
| % | % | Frais de chantier des unités d'ouvrage | 2 % | 2773921.65 | 55478.43 |
|  |  | Coûts directs |  |  | 2829400.08 |
