# Ballon d'eau pour chauffage et climatisation

- Propriété du fichier: CYPE INGENIEROS, S.A.
- Format: FIEBDC-3/2002
- Zone géographique: Côte d'Ivoire
- Devise: XOF
- Coûts indirects: 3.00 %
- Frais généraux: 13.00 %
- Bénéfice: 6.00 %
- TVA: 18.00 %

## T Équipements techniques

### TC ECS et chauffage

#### TCE Systèmes de conduction d'eau

**TCE220** U Ballon d'eau pour chauffage et climatisation.
Accumulateur en acier noir, BDLN 200 "SAUNIER DUVAL", de sol, 200 l, efficacité énergétique classe B, hauteur 985 mm, diamètre 620 mm, isolation de 50 mm d'épaisseur avec polyuréthane à haute densité, sans CFC. Comprend les vannes d'isolement, les éléments de montage et les accessoires nécessaires à son bon fonctionnement.
Inclut: Implantation. Mise en place. Connexion. Contrôle de son bon fonctionnement.
Critère pour le métré: Nombre d'unités prévues, selon documentation graphique du Projet.
Critère pour le mémoire: On mesurera le nombre d'unités réellement exécutées selon les spécifications du Projet.

| Code | U | Désignation | Quantité | Prix | Montant |
|---|---|---|---|---|---|
| mt38css112e | U | Accumulateur en acier noir, BDLN 200 "SAUNIER DUVAL", de sol, 200 l, efficacité énergétique classe B, hauteur 985 mm, diamètre 620 mm, isolation de 50 mm d'épaisseur avec polyuréthane à haute densité, sans CFC. (matériau) | 1.000 | 938645.93 | 938645.93 |
| mt37sve010d | U | Vanne à sphère en laiton nickelé à visser de 1". (matériau) | 4.000 | 10277.83 | 41111.32 |
| mt38www010 | U | Produits complémentaires pour installation de chauffage. (matériau) | 1.000 | 1420.65 | 1420.65 |
| mo004 | h | Compagnon professionnel III/CP2 chauffagiste. (main-d'œuvre) | 0.712 | 1939.14 | 1380.67 |
| mo103 | h | Ouvrier professionnel II/OP chauffagiste. (main-d'œuvre) | 0.712 | 1207.61 | 859.82 |
| % | % | Frais de chantier des unités d'ouvrage | 2 % | 983418.39 | 19668.37 |
|  |  | Coûts directs |  |  | 1003086.76 |
