# Séparateur hydraulique

- Propriété du fichier: CYPE INGENIEROS, S.A.
- Format: FIEBDC-3/2002
- Zone géographique: Côte d'Ivoire
- Devise: XOF
- Coûts indirects: 3.00 %
- Frais généraux: 13.00 %
- Bénéfice: 6.00 %
- TVA: 18.00 %

## T Équipements techniques

### TC ECS et chauffage

#### TCE Systèmes de conduction d'eau

**TCE430** U Séparateur hydraulique.
Découplage hydraulique, Set WH 95 "SAUNIER DUVAL", pour un débit maximal de 8400 l/h, de 750x157 mm, pression maximale de travail 3 bar, connexions vissées de 2" de diamètre, avec tube plongeur, sonde de température et isolation thermique.
Inclut: Implantation. Mise en place. Connexion et contrôle de son bon fonctionnement.
Critère pour le métré: Nombre d'unités prévues, selon documentation graphique du Projet.
Critère pour le mémoire: On mesurera le nombre d'unités réellement exécutées selon les spécifications du Projet.

| Code | U | Désignation | Quantité | Prix | Montant |
|---|---|---|---|---|---|
| mt38ghs030d | U | Découplage hydraulique, Set WH 95 "SAUNIER DUVAL", pour un débit maximal de 8400 l/h, de 750x157 mm, pression maximale de travail 3 bar, connexions vissées de 2" de diamètre, avec tube plongeur, sonde de température et isolation thermique. (matériau) | 1.000 | 460866.70 | 460866.70 |
| mo011 | h | Compagnon professionnel III/CP2 monteur. (main-d'œuvre) | 0.228 | 1939.14 | 442.12 |
| mo080 | h | Ouvrier professionnel II/OP monteur. (main-d'œuvre) | 0.228 | 1209.92 | 275.86 |
| % | % | Frais de chantier des unités d'ouvrage | 2 % | 461584.68 | 9231.69 |
|  |  | Coûts directs |  |  | 470816.37 |
