# Ballon échangeur pour chauffage

- Propriété du fichier: CYPE INGENIEROS, S.A.
- Format: FIEBDC-3/2002
- Zone géographique: Côte d'Ivoire
- Devise: XOF
- Coûts indirects: 3.00 %
- Frais généraux: 13.00 %
- Bénéfice: 6.00 %
- TVA: 18.00 %

## T Équipements techniques

### TC ECS et chauffage

#### TCE Systèmes de conduction d'eau

**TCE190** U Ballon échangeur pour chauffage.
Ballon échangeur en acier noir, avec échangeur à un serpentin, de sol, 480 l, hauteur 1730 mm, diamètre 770 mm, isolation de 50 mm d'épaisseur avec polyuréthane à haute densité, sans CFC, thermomètres, avec housse matelassée démontable pour usage intérieur. Comprend les vannes d'isolement, les éléments de montage et les accessoires nécessaires à son bon fonctionnement.
Inclut: Implantation. Mise en place. Connexion. Contrôle de son bon fonctionnement.
Critère pour le métré: Nombre d'unités prévues, selon documentation graphique du Projet.
Critère pour le mémoire: On mesurera le nombre d'unités réellement exécutées selon les spécifications du Projet.

| Code | U | Désignation | Quantité | Prix | Montant |
|---|---|---|---|---|---|
| mt38csg410a | U | Ballon échangeur en acier noir, avec échangeur à un serpentin, de sol, 480 l, hauteur 1730 mm, diamètre 770 mm, isolation de 50 mm d'épaisseur avec polyuréthane à haute densité, sans CFC, thermomètres, avec housse matelassée démontable pour usage intérieur. (matériau) | 1.000 | 906934.92 | 906934.92 |
| mt37sve010e | U | Vanne à sphère en laiton nickelé à visser de 1 1/4". (matériau) | 2.000 | 14190.47 | 28380.94 |
| mt37sve010d | U | Vanne à sphère en laiton nickelé à visser de 1". (matériau) | 2.000 | 10277.83 | 20555.66 |
| mt38www010 | U | Produits complémentaires pour installation de chauffage. (matériau) | 1.000 | 1420.65 | 1420.65 |
| mo004 | h | Compagnon professionnel III/CP2 chauffagiste. (main-d'œuvre) | 1.710 | 1939.14 | 3315.93 |
| mo103 | h | Ouvrier professionnel II/OP chauffagiste. (main-d'œuvre) | 1.710 | 1207.61 | 2065.01 |
| % | % | Frais de chantier des unités d'ouvrage | 2 % | 962673.11 | 19253.46 |
|  |  | Coûts directs |  |  | 981926.57 |
