# Chaudière à gaz, collective, à condensation, murale

- Propriété du fichier: CYPE INGENIEROS, S.A.
- Format: FIEBDC-3/2002
- Zone géographique: Côte d'Ivoire
- Devise: XOF
- Coûts indirects: 3.00 %
- Frais généraux: 13.00 %
- Bénéfice: 6.00 %
- TVA: 18.00 %

## T Équipements techniques

### TC ECS et chauffage

#### TCG Gaz

**TCG160** U Chaudière à gaz, collective, à condensation, murale.
Chaudière mural à gaz N, avec récupération de chaleur par condensation des produits de la combustion, pour chauffage, pour usage intérieur, chambre de combustion étanche, allumeur électronique, sans flamme témoin, Thermomaster Condens AS 48 -A (H-ES) "SAUNIER DUVAL", puissance utile de chauffage 44 kW, de 720x440x405 mm, avec échangeur de chaleur en acier inoxydable et pompe de circulation à haute efficacité. Totalement montée, connectée et testée.
Inclut: Implantation. Présentation des éléments. Montage de la chaudière et de ses accessoires. Connecté aux réseaux de conduction d'eau, de gaz, d'assainissement et électrique, et au conduit d'évacuation des produits de la combustion. Mise en marche.
Critère pour le métré: Nombre d'unités prévues, selon documentation graphique du Projet.
Critère pour le mémoire: On mesurera le nombre d'unités réellement exécutées selon les spécifications du Projet.

| Code | U | Désignation | Quantité | Prix | Montant |
|---|---|---|---|---|---|
| mt38cmd092a | U | Chaudière mural à gaz N, avec récupération de chaleur par condensation des produits de la combustion, pour chauffage, pour usage intérieur, chambre de combustion étanche, allumeur électronique, sans flamme témoin, Thermomaster Condens AS 48 -A (H-ES) "SAUNIER DUVAL", puissance utile de chauffage 44 kW, de 720x440x405 mm, avec échangeur de chaleur en acier inoxydable et pompe de circulation à haute efficacité. (matériau) | 1.000 | 3314857.71 | 3314857.71 |
| mt38www010 | U | Produits complémentaires pour installation de chauffage. (matériau) | 1.000 | 1420.65 | 1420.65 |
| mo004 | h | Compagnon professionnel III/CP2 chauffagiste. (main-d'œuvre) | 4.643 | 1939.14 | 9003.43 |
| mo103 | h | Ouvrier professionnel II/OP chauffagiste. (main-d'œuvre) | 4.643 | 1207.61 | 5606.93 |
| % | % | Frais de chantier des unités d'ouvrage | 2 % | 3330888.72 | 66617.77 |
|  |  | Coûts directs |  |  | 3397506.49 |
