# Système de captation solaire thermique pour installation individuelle, sur toiture terrasse

- Propriété du fichier: CYPE INGENIEROS, S.A.
- Format: FIEBDC-3/2002
- Zone géographique: Côte d'Ivoire
- Devise: XOF
- Coûts indirects: 3.00 %
- Frais généraux: 13.00 %
- Bénéfice: 6.00 %
- TVA: 18.00 %

## T Équipements techniques

### TC ECS et chauffage

#### TCS Capteurs solaires

**TCS010** U Système de captation solaire thermique pour installation individuelle, sur toiture terrasse.
Capteur solaire thermique par thermosiphon, complet, pour installation individuelle, pour mise en place sur toiture terrasse, constitué de: panneau de 1050x2000x75 mm, surface utile 1,99 m², rendement optique 0,761 et coefficient primaire de pertes 3,39 W/m²K, selon NF EN 12975-2, absorbeur en cuivre constitué d'une batterie de tubes de 8 mm de diamètre, revêtement de matériau non contaminant sans chrome noir, isolation constituée de 30 mm de mousse de polyuréthane sans CFC, enveloppe de protection en verre trempé de 4 mm d'épaisseur, de transmittance élevée; réservoir cylindrique en acier vitrifié de 110 l; kit hydraulique; groupe de sécurité; vase d'expansion et châssis support pour toiture terrasse. Totalement monté, connecté et testé.
Inclut: Implantation de l'ensemble. Mise en place de la structure support. Mise en place et fixation des panneaux sur la structure support. Mise en place du système d'accumulation solaire. Connexion au réseau de conduction d'eau. Remplissage du circuit.
Critère pour le métré: Nombre d'unités prévues, selon documentation graphique du Projet.
Critère pour le mémoire: On mesurera le nombre d'unités réellement exécutées selon les spécifications du Projet.

| Code | U | Désignation | Quantité | Prix | Montant |
|---|---|---|---|---|---|
| mt38csg020a | U | Capteur solaire thermique par thermosiphon, complet, pour installation individuelle, pour mise en place sur toiture terrasse, constitué de: panneau de 1050x2000x75 mm, surface utile 1,99 m², rendement optique 0,761 et coefficient primaire de pertes 3,39 W/m²K, selon NF EN 12975-2, absorbeur en cuivre constitué d'une batterie de tubes de 8 mm de diamètre, revêtement de matériau non contaminant sans chrome noir, isolation constituée de 30 mm de mousse de polyuréthane sans CFC, enveloppe de protection en verre trempé de 4 mm d'épaisseur, de transmittance élevée; réservoir cylindrique en acier vitrifié de 110 l; kit hydraulique; groupe de sécurité; vase d'expansion et châssis support pour toiture terrasse. (matériau) | 1.000 | 1066335.60 | 1066335.60 |
| mo009 | h | Compagnon professionnel III/CP2 installateur de capteurs solaires. (main-d'œuvre) | 3.420 | 1939.14 | 6631.86 |
| mo108 | h | Ouvrier professionnel II/OP installateur de capteurs solaires. (main-d'œuvre) | 3.420 | 1207.61 | 4130.03 |
| % | % | Frais de chantier des unités d'ouvrage | 2 % | 1077097.49 | 21541.95 |
|  |  | Coûts directs |  |  | 1098639.44 |
