# Ventilo-convecteur plafonnier, système à deux tubes, avec distribution non gainée

- Propriété du fichier: CYPE INGENIEROS, S.A.
- Format: FIEBDC-3/2002
- Zone géographique: Côte d'Ivoire
- Devise: XOF
- Coûts indirects: 3.00 %
- Frais généraux: 13.00 %
- Bénéfice: 6.00 %
- TVA: 18.00 %

## T Équipements techniques

### TV Climatisation et ventilation

#### TVO Unités terminales non autonomes de climatisation

**TVO060** U Ventilo-convecteur plafonnier, système à deux tubes, avec distribution non gainée.
Ventilo-convecteur horizontal de plafond avec distribution non gainable, Genia Fan SD 5-015 NC "SAUNIER DUVAL", puissance frigorifique à une vitesse maximale 1,5 kW, puissance frigorifique sensible à une vitesse maximale 1,14 kW (température de bulbe humide de l'air intérieur 19°C, température d'entrée de l'eau 7°C, écart de température 5°C), puissance calorifique à une vitesse maximale 1,57 kW (température de bulbe sec de l'air intérieur 20°C, température d'entrée de l'eau 50°C), à 3 vitesses, débit d'eau en refroidissement 0,21 m³/h, débit d'air à une vitesse maximale 255 m³/h, dimensions 790x200x495 mm, poids 18 kg. Régulation: contrôle à distance digital Honeywell, par câble. Accessoires: vanne à 3 voies, SD 5-3VW C. Totalement monté, connecté et mis en marche par l'entreprise installatrice pour le contrôle de son bon fonctionnement.
Inclut: Implantation de l'unité. Mise en place et fixation de l'unité. Connecté aux réseaux de conduction d'eau, électrique et de récupération des condensats. Mise en marche.
Critère pour le métré: Nombre d'unités prévues, selon documentation graphique du Projet.
Critère pour le mémoire: On mesurera le nombre d'unités réellement exécutées selon les spécifications du Projet.

| Code | U | Désignation | Quantité | Prix | Montant |
|---|---|---|---|---|---|
| mt42fts046a | U | Ventilo-convecteur horizontal de plafond avec distribution non gainable, Genia Fan SD 5-015 NC "SAUNIER DUVAL", puissance frigorifique à une vitesse maximale 1,5 kW, puissance frigorifique sensible à une vitesse maximale 1,14 kW (température de bulbe humide de l'air intérieur 19°C, température d'entrée de l'eau 7°C, écart de température 5°C), puissance calorifique à une vitesse maximale 1,57 kW (température de bulbe sec de l'air intérieur 20°C, température d'entrée de l'eau 50°C), à 3 vitesses, débit d'eau en refroidissement 0,21 m³/h, débit d'air à une vitesse maximale 255 m³/h, dimensions 790x200x495 mm, poids 18 kg. (matériau) | 1.000 | 405900.94 | 405900.94 |
| mt42fts500a | U | Vanne à 3 voies, SD 5-3VW C, "SAUNIER DUVAL", avec actionneur et tuyaux de raccordement. (matériau) | 1.000 | 219863.01 | 219863.01 |
| mt42fts505a | U | Contrôle à distance digital Honeywell, par câble, "SAUNIER DUVAL", pour installation en surface sur la paroi verticale, avec ajustement de la température, mode de fonctionnement (arrêt/froid/chaud) et vitesse du ventilateur (faible/moyenne/élevée). (matériau) | 1.000 | 118387.78 | 118387.78 |
| mt35aia090aa | m | Tube rigide en PVC, branchable, courbable à chaud, de couleur noire, de 16 mm de diamètre nominal, pour climatisation fixe en surface. Résistance à la compression 1250 N, résistance à l'impact 2 joules, température de travail -5°C jusqu'à 60°C, avec degré de protection IP547 selon NF EN 60529, propriétés électriques: isolant, non propagateur de la flamme. Selon NF EN 61386-1 et NF EN 61386-22. Comprend les colliers, les éléments de fixation et les accessoires (courbes, manchons, tés, coudes et courbes flexibles). (matériau) | 5.000 | 1041.73 | 5208.65 |
| mt35cun020a | m | Câble unipolaire H07Z1-K (AS), sa tension assignée étant de 450/750 V, réaction au feu classe Cca-s1a,d1,a1 selon FR EN 50575, avec conducteur multifilaire de cuivre classe 5 (-K) de 1,5 mm² de section, avec isolation de composé thermoplastique à base de polyoléfine sans halogènes à faible émission de fumées et de gaz corrosifs (Z1). (matériau) | 10.000 | 346.71 | 3467.10 |
| mt37sve010c | U | Vanne à sphère en laiton nickelé à visser de 3/4". (matériau) | 2.000 | 6176.54 | 12353.08 |
| mo005 | h | Compagnon professionnel III/CP2 installateur de climatisation. (main-d'œuvre) | 3.546 | 1939.14 | 6876.19 |
| mo104 | h | Ouvrier professionnel II/OP installateur de climatisation. (main-d'œuvre) | 3.546 | 1207.61 | 4282.19 |
| % | % | Frais de chantier des unités d'ouvrage | 2 % | 776338.94 | 15526.78 |
|  |  | Coûts directs |  |  | 791865.72 |
