# Ballon échangeur pour chauffage

- Propriété du fichier: CYPE Ingenieros S.A.
- Format: FIEBDC-3/2016
- Logiciel: Générateur de prix de la construction. CYPE Ingenieros, S.A.
- Date: 27/06/2024
- Zone géographique: Côte d'Ivoire
- Devise: XOF
- Coûts indirects: 3 %
- Frais généraux: 13 %
- Bénéfice: 6 %
- TVA: 18 %

## T Équipements techniques

### TC ECS et chauffage

#### TCE Systèmes de conduction d'eau

**TCE190** U Ballon échangeur pour chauffage.
Ballon échangeur en acier noir, avec échangeur à un serpentin, de sol, 780 l, hauteur 1730 mm, diamètre 770 mm, isolation de 50 mm d'épaisseur avec polyuréthane à haute densité, sans CFC, thermomètres, avec housse matelassée démontable pour usage intérieur. Comprend les vannes d'isolement, les éléments de montage et les accessoires nécessaires à son bon fonctionnement.
Inclut: Implantation. Mise en place. Connexion. Contrôle de son bon fonctionnement.
Critère pour le métré: Nombre d'unités prévues, selon documentation graphique du Projet.
Critère pour le mémoire: On mesurera le nombre d'unités réellement exécutées selon les spécifications du Projet.

| Code | U | Désignation | Quantité | Prix | Montant |
|---|---|---|---|---|---|
| mt38csg410e | U | Ballon échangeur en acier noir, avec échangeur à un serpentin, de sol, 780 l, hauteur 1730 mm, diamètre 770 mm, isolation de 50 mm d'épaisseur avec polyuréthane à haute densité, sans CFC, thermomètres, avec housse matelassée démontable pour usage intérieur. (matériau) | 1 | 1634131.83 | 1634131.830 |
| mt37sve010e | U | Vanne à sphère en laiton nickelé à visser de 1 1/4". (matériau) | 2 | 14190.47 | 28380.940 |
| mt37sve010d | U | Vanne à sphère en laiton nickelé à visser de 1". (matériau) | 2 | 10277.83 | 20555.660 |
| mt38www010 | U | Produits complémentaires pour installation de chauffage. (matériau) | 1 | 1420.65 | 1420.650 |
| mo004 | h | Compagnon professionnel III/CP2 chauffagiste. (main-d'œuvre) | 1.938 | 1939.14 | 3758.053 |
| mo103 | h | Ouvrier professionnel II/OP chauffagiste. (main-d'œuvre) | 1.938 | 1207.61 | 2340.348 |
| % | % | Frais de chantier des unités d'ouvrage | 2 % | 1690587.481 | 33811.750 |
|  |  | Coûts directs |  |  | 1724399.231 |

## Ressources

**mt38csg410e** U Ballon échangeur en acier noir
Données techniques: Coût énergétique 3397.863 MJ; Émission de CO2 139.829 kg
Déchets:
- emballage: re150101 Emballages en papier et en carton. (composant de déchet); quantité 2.266 kg; Code CED 15 01 01; Masse de l'élément 1 kg; Volume 0.001333 m3
- emballage: re170201 Bois. (composant de déchet); quantité 0.617 kg; Code CED 17 02 01; Masse de l'élément 1 kg; Volume 0.000909 m3

**mt37sve010e** U Vanne à sphère en laiton nickelé à visser de 1 1/4"
Données techniques: Coût énergétique 1282.649 MJ; Émission de CO2 86.201 kg
Déchets:
- emballage: re150101 Emballages en papier et en carton; quantité 0.072 kg

**mt37sve010d** U Vanne à sphère en laiton nickelé à visser de 1"
Données techniques: Coût énergétique 843.399 MJ; Émission de CO2 56.701 kg
Déchets:
- emballage: re150101 Emballages en papier et en carton; quantité 0.072 kg
